# Isolation thermique du sol d'une chambre froide, avec du polystyrène extrudé

- Propriété du fichier: CYPE INGENIEROS, S.A.
- Format: FIEBDC-3/2002
- Zone géographique: Cameroun
- Devise: XAF
- Coûts indirects: 3.00 %
- Frais généraux: 13.00 %
- Bénéfice: 6.00 %
- TVA: 19.25 %

## F Aménagements et finitions

### FI Isolations intérieures

#### FIA Chambres froides

**FIA010** m² Isolation thermique du sol d'une chambre froide, avec du polystyrène extrudé.
Isolation thermique du sol d'une chambre froide, constituée de panneau rigide en polystyrène extrudé, à surface lisse et usinage latéral à feuillures mi-bois, de 70 mm d'épaisseur, résistance à la compression >= 500 kPa, résistance thermique 1,95 m²K/W, conductivité thermique 0,036 W/(mK), placé bord à bord à la base du dallage, simplement appuyé, mise en place préalable de pare-vapeur avec membrane de bitume additif avec plastomère APP, LA-30-AL mis en place avec émulsion bitumineuse anionique avec charges sur une couche de béton de propreté, recouvert avec film de polyéthylène de 0,2 mm d'épaisseur, préparé pour recevoir un dallage en béton. Comprend le ruban autoadhésif pour le scellement des joints.
Critère d'évaluation économique: Le prix ne comprend pas la couche de béton de propreté.
Inclut: Nettoyage et préparation de la surface support. Implantation et découpe de l'isolant. Mise en place du pare-vapeur. Mise en place de l'isolant. Mise en place du film en polyéthylène. Scellement des joints du film de polyéthylène.
Critère pour le métré: Surface mesurée selon documentation graphique du Projet.
Critère pour le mémoire: On mesurera la surface réellement exécutée selon les spécifications du Projet.

| Code | U | Désignation | Quantité | Prix | Montant |
|---|---|---|---|---|---|
| mt14iea020c | kg | Émulsion bitumineuse anionique avec charges. (matériau) | 0.300 | 2808.02 | 842.41 |
| mt14lad010i | m² | Membrane de bitume additif avec plastomère APP, LA-30-AL, de 2 mm d'épaisseur, masse nominale 3 kg/m², avec armature en aluminium, de surface non protégée. Selon NF EN 13707. (matériau) | 1.050 | 6367.61 | 6685.99 |
| mt16pxa010bdq | m² | Panneau rigide en polystyrène extrudé, selon NF EN 13164, à surface lisse et usinage latéral à feuillures mi-bois, de 70 mm d'épaisseur, résistance à la compression >= 500 kPa, résistance thermique 1,95 m²K/W, conductivité thermique 0,036 W/(mK), Euroclasse E de réaction au feu selon NF EN 13501-1, avec code de désignation XPS-EN 13164-T1-CS(10/Y)500-DS(70,90)-DLT(2)5-CC(2/1,5/50)175-WL(T)0,7-WD(V)3-FTCD1. (matériau) | 1.100 | 13808.53 | 15189.38 |
| mt16png010d | m² | Film de polyéthylène de 0,2 mm d'épaisseur et 184 g/m² de masse surfacique. (matériau) | 1.100 | 349.09 | 384.00 |
| mt16aaa030 | m | Ruban autoadhésif pour le scellement des joints. (matériau) | 0.400 | 255.43 | 102.17 |
| op00sop010 |  | Chalumeau pour soudure de membranes bitumineuses. | 1.000 | 0.00 | 0.00 |
| mo054 | h | Compagnon professionnel III/CP2 poseur d'isolants rigides ou flexibles. (main-d'œuvre) | 0.249 | 1775.06 | 441.99 |
| mo101 | h | Ouvrier professionnel II/OP poseur d'isolants rigides ou flexibles. (main-d'œuvre) | 0.249 | 1107.54 | 275.78 |
| % | % | Frais de chantier des unités d'ouvrage | 2 % | 23921.72 | 478.43 |
|  |  | Coûts directs |  |  | 24400.15 |
