# Isolant thermo-acoustique réflectif des chapes flottantes

- Propriété du fichier: CYPE INGENIEROS, S.A.
- Format: FIEBDC-3/2002
- Zone géographique: Cameroun
- Devise: XAF
- Coûts indirects: 3.00 %
- Frais généraux: 13.00 %
- Bénéfice: 6.00 %
- TVA: 19.25 %

## F Aménagements et finitions

### FI Isolations intérieures

#### FIH Chapes flottantes

**FIH160** m² Isolant thermo-acoustique réflectif des chapes flottantes.
Isolant thermo-acoustique réflectif des chapes flottantes, constituée de complexe multicouche, de 2,7 mm d'épaisseur, avec une émissivité de 0,06 sur les deux faces, une résistance thermique intrinsèque (sans lame d'air) de 0,08 m²K/W et une conductivité thermique de 0,0017 W/(mK), simplement appuyé. Comprend le ruban autoadhésif pour le scellement des joints.
Inclut: Nettoyage et préparation de la surface support. Implantation et découpe de l'isolant. Mise en place de l'isolant. Scellement des joints.
Critère pour le métré: Surface mesurée selon documentation graphique du Projet.
Critère pour le mémoire: On mesurera la surface réellement exécutée selon les spécifications du Projet.

| Code | U | Désignation | Quantité | Prix | Montant |
|---|---|---|---|---|---|
| mt16art010hea | m² | Complexe multicouche, composé de deux feuilles d'aluminium et ensemble constitué de deux feuilles en mousse de polyéthylène et une feuille de polypropylène métallisé, de 2,7 mm d'épaisseur, avec une émissivité de 0,06 sur les deux faces, une résistance thermique intrinsèque (sans lame d'air) de 0,08 m²K/W et une conductivité thermique de 0,0017 W/(mK), Euroclasse E-s3,d0 de réaction au feu selon NF EN 13501-1, pour réduction du bruit des chocs 22 dBA, fourni en rouleaux de 1,20x10 m. (matériau) | 1.100 | 6636.32 | 7299.95 |
| mt16arw100a | m | Ruban autoadhésif, en aluminium, avec adhésif acrylique, de 0,03 mm d'épaisseur et 50 mm de largeur, pour le scellement des joints. (matériau) | 0.450 | 654.56 | 294.55 |
| mo054 | h | Compagnon professionnel III/CP2 poseur d'isolants rigides ou flexibles. (main-d'œuvre) | 0.124 | 1819.81 | 225.66 |
| mo101 | h | Ouvrier professionnel II/OP poseur d'isolants rigides ou flexibles. (main-d'œuvre) | 0.062 | 1135.46 | 70.40 |
| % | % | Frais de chantier des unités d'ouvrage | 2 % | 7890.56 | 157.81 |
|  |  | Coûts directs |  |  | 8048.37 |
