# Cornière en PVC

- Propriété du fichier: CYPE INGENIEROS, S.A.
- Format: FIEBDC-3/2002
- Zone géographique: Cameroun
- Devise: XAF
- Coûts indirects: 3.00 %
- Frais généraux: 13.00 %
- Bénéfice: 6.00 %
- TVA: 19.25 %

## F Aménagements et finitions

### FM Revêtements de murs

#### FMR Réparation

**FMR020** m Cornière en PVC.
Cornières en PVC, avec bord arrondi de 3 mm d'épaisseur, pour la protection des arêtes des revêtements en mortier, appliqués sur parements intérieurs.
Inclut: Implantation. Découpe des pièces. Fixation.
Critère pour le métré: Longueur mesurée selon documentation graphique du Projet.
Critère pour le mémoire: On mesurera la longueur réellement exécutée selon les spécifications du Projet.

| Code | U | Désignation | Quantité | Prix | Montant |
|---|---|---|---|---|---|
| mt28vye050a | m | Cornières en PVC, avec bord arrondi de 3 mm d'épaisseur, pour la protection des arêtes. (matériau) | 1.020 | 1430.41 | 1459.02 |
| mo021 | h | Compagnon professionnel III/CP2 construction pour des travaux de maçonnerie. (main-d'œuvre) | 0.075 | 1727.44 | 129.56 |
| mo114 | h | Ouvrier d'exécution I/OE1 construction pour des travaux de maçonnerie. (main-d'œuvre) | 0.038 | 1065.70 | 40.50 |
| % | % | Frais de chantier des unités d'ouvrage | 2 % | 1629.08 | 32.58 |
|  |  | Coûts directs |  |  | 1661.66 |
