# Enduit en plâtre

- Propriété du fichier: CYPE INGENIEROS, S.A.
- Format: FIEBDC-3/2002
- Zone géographique: Cameroun
- Devise: XAF
- Coûts indirects: 3.00 %
- Frais généraux: 13.00 %
- Bénéfice: 6.00 %
- TVA: 19.25 %

## F Aménagements et finitions

### FN Enduits traditionnels et stucs

#### FNP Enduits en plâtre

**FNP020** m² Enduit en plâtre.
Réalisation d'un revêtement continu intérieur en plâtre, sur le parement vertical, jusqu'à 3 m de hauteur, de 3 mm d'épaisseur, constitué d'une couche d'enduit de finition avec pâte de plâtre pour enduit mince C6, formant la finalisation ou l'arrêt, appliqué sur un surface préalablement garnie(le prix de la couche de sous-enduit n'est pas inclus). Comprend, les liaisons au niveau des plinthes, et le montage, le démontage et le retrait des échafaudages.
Inclut: Gâchage du plâtre fin. Exécution de l'enduit de finition, extension de la pâte de plâtre fin sur la surface préalablement préparée avec sous-enduit.
Critère pour le métré: Surface mesurée du revêtement de sol jusqu'au plafond, selon documentation graphique du Projet, sans déduire les ouvertures inférieures à 4 m² et en déduisant, dans les ouvertures de surface supérieure à 4 m², l'excès sur 4 m². N'ont pas été décomptés les parements verticaux possédant des armoires encastrées, quelles que soient leurs dimensions.
Critère pour le mémoire: On mesurera, à bande courante, la surface réellement exécutée selon les spécifications du Projet, en considérant comme hauteur la distance entre le revêtement de sol et le plafond, sans déduire les ouvertures inférieures à 4 m² et en déduisant, dans les ouvertures de surface supérieure à 4 m², l'excès sur 4 m². Les parements possédant des armoires encastrées ne seront pas décomptés quelles que soient leurs dimensions.

| Code | U | Désignation | Quantité | Prix | Montant |
|---|---|---|---|---|---|
| mt09pye010a | m³ | Pâte de plâtre pour application en couche mince C6, selon NF EN 13279-1. (matériau) | 0.003 | 121595.01 | 364.79 |
| op00tal020 |  | Malaxeur électrique. | 1.000 | 0.00 | 0.00 |
| mo033 | h | Compagnon professionnel III/CP2 plâtrier. (main-d'œuvre) | 0.071 | 1770.99 | 125.74 |
| mo071 | h | Ouvrier professionnel II/OP plâtrier. (main-d'œuvre) | 0.035 | 1135.46 | 39.74 |
| % | % | Frais de chantier des unités d'ouvrage | 2 % | 530.27 | 10.61 |
|  |  | Coûts directs |  |  | 540.88 |
