# Protection complète pour radiateur, en mousse de polyuréthane de haute densité renforcée avec panneau en bois

- Propriété du fichier: CYPE INGENIEROS, S.A.
- Format: FIEBDC-3/2002
- Zone géographique: Cameroun
- Devise: XAF
- Coûts indirects: 3.00 %
- Frais généraux: 13.00 %
- Bénéfice: 6.00 %
- TVA: 19.25 %

## F Aménagements et finitions

### FR Protections

#### FRA Protections de radiateurs

**FRA050** U Protection complète pour radiateur, en mousse de polyuréthane de haute densité renforcée avec panneau en bois.
Protection complète pour radiateur, en mousse de polyuréthane de haute densité renforcée avec un panneau en bois, de jusqu'à 1000 mm de longueur et 50 mm d'épaisseur, avec recouvrement de PVC, couleur à choisir. Mise en place: vissée à la surface support avec profilés en aluminium.
Inclut: Implantation. Montage et fixation.
Critère pour le métré: Nombre d'unités prévues, selon documentation graphique du Projet.
Critère pour le mémoire: On mesurera le nombre d'unités réellement mises en place selon les spécifications du Projet.

| Code | U | Désignation | Quantité | Prix | Montant |
|---|---|---|---|---|---|
| mt53pdi150a | U | Protection complète pour radiateur, en mousse de polyuréthane de haute densité renforcée avec un panneau en bois, de jusqu'à 1000 mm de longueur et 50 mm d'épaisseur, avec recouvrement de PVC, couleur à choisir et profilés en aluminium à visser à la surface support, Euroclasse B-s1, d0 de réaction au feu, selon NF EN 13501-1. (matériau) | 1.000 | 141971.50 | 141971.50 |
| mt26aaa240da | U | Cheville en nylon avec vis à tête fraisée, en acier inoxydable AISI 304, de 6 mm de diamètre et 35 mm de longueur. (matériau) | 4.000 | 202.80 | 811.20 |
| op00ato010 |  | Tournevis. | 1.000 | 0.00 | 0.00 |
| mo080 | h | Ouvrier professionnel II/OP monteur. (main-d'œuvre) | 0.364 | 1135.46 | 413.31 |
| % | % | Frais de chantier des unités d'ouvrage | 2 % | 143196.01 | 2863.92 |
|  |  | Coûts directs |  |  | 146059.93 |
