# Arrêt pour porte intérieure. Mise en place sur le mur

- Propriété du fichier: CYPE INGENIEROS, S.A.
- Format: FIEBDC-3/2002
- Zone géographique: Cameroun
- Devise: XAF
- Coûts indirects: 3.00 %
- Frais généraux: 13.00 %
- Bénéfice: 6.00 %
- TVA: 19.25 %

## F Aménagements et finitions

### FR Protections

#### FRO Protections de portes

**FRO020** U Arrêt pour porte intérieure. Mise en place sur le mur.
Butoir pour porte intérieure, pour mise en place sur le mur, imitation acier, fixé avec vis.
Inclut: Implantation des points de fixation. Montage et fixation.
Critère pour le métré: Nombre d'unités prévues, selon documentation graphique du Projet.
Critère pour le mémoire: On mesurera le nombre d'unités réellement mises en place selon les spécifications du Projet.

| Code | U | Désignation | Quantité | Prix | Montant |
|---|---|---|---|---|---|
| mt53pdi050pg | U | Butoir pour porte intérieure, pour mise en place sur le mur, imitation acier. (matériau) | 1.000 | 3377.54 | 3377.54 |
| mt12ppl016 | U | Vis autoformeuse protégée contre l'oxydation. (matériau) | 1.000 | 35.33 | 35.33 |
| mo080 | h | Ouvrier professionnel II/OP monteur. (main-d'œuvre) | 0.061 | 1107.54 | 67.56 |
| % | % | Frais de chantier des unités d'ouvrage | 2 % | 3480.43 | 69.61 |
|  |  | Coûts directs |  |  | 3550.04 |
