# Système multifonction "SCHLÜTER-SYSTEMS" sous revêtement de sol en céramique ou en pierre naturelle

- Propriété du fichier: CYPE INGENIEROS, S.A.
- Format: FIEBDC-3/2002
- Zone géographique: Cameroun
- Devise: XAF
- Coûts indirects: 3.00 %
- Frais généraux: 13.00 %
- Bénéfice: 6.00 %
- TVA: 19.25 %

## F Aménagements et finitions

### FS Revêtements de sols

#### FSO Désolidarisation, imperméabilisation et isolation sous revêtement

**FSO050** m² Système multifonction "SCHLÜTER-SYSTEMS" sous revêtement de sol en céramique ou en pierre naturelle.
Système multifonction "SCHLÜTER-SYSTEMS" sous revêtement de sol en céramique ou en pierre naturelle, constitué de natte imperméabilisante, de désolidarisation et hautement perméable à la vapeur d'eau en polyéthylène avec structure quadrillée, de 3 mm d'épaisseur, Schlüter-DITRA 30M "SCHLÜTER-SYSTEMS", revêtue de géotextile non tissé sur une de ses faces, fixée au support avec du mortier-colle de prise normale, C1, couleur grise, étendu avec une truelle dentée. Comprend l'adhésif bicomposant Schlüter-KERDI-COLL-L et la bande de renfort Schlüter-KERDI-KEBA 100/85 pour le scellement des joints et la bande de scellement, Schlüter-KERDI-KEBA 100/125, pour le scellement de rencontres périmétriques.
Critère d'évaluation économique: Le prix ne comprend ni le support ni le revêtement.
Inclut: Coupe et préparation de la nappe à excroissances. Extension du mortier-colle sur la surface support. Mise en place de la nappe à excroissances. Scellement des joints. Scellement des rencontres.
Critère pour le métré: Surface mesurée selon documentation graphique du Projet.
Critère pour le mémoire: On mesurera la surface réellement exécutée selon les spécifications du Projet.

| Code | U | Désignation | Quantité | Prix | Montant |
|---|---|---|---|---|---|
| mt09mcr021g | kg | Mortier-colle de prise normale, C1, selon NF EN 12004, couleur grise. (matériau) | 2.000 | 255.30 | 510.60 |
| mt15res300d | m² | Natte imperméabilisante, de désolidarisation et hautement perméable à la vapeur d'eau en polyéthylène avec structure quadrillée, de 3 mm d'épaisseur, Schlüter-DITRA 30M "SCHLÜTER-SYSTEMS", revêtue de géotextile non tissé sur une de ses faces, fournie en rouleaux de 30 m de longueur. (matériau) | 1.050 | 16326.27 | 17142.58 |
| mt15res060d | kg | Adhésif bicomposant, Schlüter-KERDI-COLL-L "SCHLÜTER-SYSTEMS", à base d'une dispersion acrylique sans dissolvants et poudre de ciment, pour le scellement des joints. (matériau) | 0.270 | 10130.62 | 2735.27 |
| mt15res020na | m | Bande de scellement, Schlüter-KERDI-KEBA 100/85 "SCHLÜTER-SYSTEMS", de 85 mm de largeur et 0,1 mm d'épaisseur, pour membrane d'étanchéité souple en polyéthylène, avec les deux faces revêtues de géotextile non tissé, fournie en rouleaux de 30 m de longueur. (matériau) | 0.600 | 2277.69 | 1366.61 |
| mt15res020ob | m | Bande de scellement, Schlüter-KERDI-KEBA 100/125 "SCHLÜTER-SYSTEMS", de 125 mm de largeur et 0,1 mm d'épaisseur, pour membrane d'étanchéité souple en polyéthylène, avec les deux faces revêtues de géotextile non tissé, fournie en rouleaux de 30 m de longueur. (matériau) | 0.600 | 3416.53 | 2049.92 |
| mo029 | h | Compagnon professionnel III/CP2 poseur de membranes d'étanchéité. (main-d'œuvre) | 0.124 | 1770.99 | 219.60 |
| mo067 | h | Ouvrier professionnel II/OP poseur de membranes d'étanchéité. (main-d'œuvre) | 0.124 | 1135.46 | 140.80 |
| % | % | Frais de chantier des unités d'ouvrage | 2 % | 24165.38 | 483.31 |
|  |  | Coûts directs |  |  | 24648.69 |
