# Corbeille à publicité

- Propriété du fichier: CYPE INGENIEROS, S.A.
- Format: FIEBDC-3/2002
- Zone géographique: Cameroun
- Devise: XAF
- Coûts indirects: 3.00 %
- Frais généraux: 13.00 %
- Bénéfice: 6.00 %
- TVA: 19.25 %

## F Aménagements et finitions

### FZ Zones communes

#### FZC Réception du courrier

**FZC040** U Corbeille à publicité.
Corbeille à publicité en acier inoxydable AISI 304 finition brillante, de 240x130x300 mm, avec grille décorative. Comprend la visserie de fixation et l'enseigne adhésive de publicité.
Inclut: Implantation. Fixation au parement via des éléments d'ancrage.
Critère pour le métré: Nombre d'unités prévues, selon documentation graphique du Projet.
Critère pour le mémoire: On mesurera le nombre d'unités réellement mises en place selon les spécifications du Projet.

| Code | U | Désignation | Quantité | Prix | Montant |
|---|---|---|---|---|---|
| mt45btv555ic | U | Corbeille à publicité en acier inoxydable AISI 304 finition brillante, de 240x130x300 mm, avec grille décorative, visserie de fixation et enseigne adhésive de publicité. (matériau) | 1.000 | 38144.16 | 38144.16 |
| op00ato010 |  | Tournevis. | 1.000 | 0.00 | 0.00 |
| mo080 | h | Ouvrier professionnel II/OP monteur. (main-d'œuvre) | 0.121 | 1107.54 | 134.01 |
| % | % | Frais de chantier des unités d'ouvrage | 2 % | 38278.17 | 765.56 |
|  |  | Coûts directs |  |  | 39043.73 |
