# Traitement contre les vers d'un élément structural en bois

- Propriété du fichier: CYPE INGENIEROS, S.A.
- Format: FIEBDC-3/2002
- Zone géographique: Cameroun
- Devise: XAF
- Coûts indirects: 3.00 %
- Frais généraux: 13.00 %
- Bénéfice: 6.00 %
- TVA: 19.25 %

## G Structure et gros oeuvre

### GA Transformations et réparations

#### GAR Traitements préventifs et curatifs du bois

**GAR010** m² Traitement contre les vers d'un élément structural en bois.
Traitement préventif contre les vers de ferme en bois, par application, à la brosse, au pinceau ou au pistolet, de deux couches, de 0,2 l/m² chacune, de liquide protecteur. Comprend la suppression préalable des matériaux qui recouvrent l'élément à traiter, la protection des éléments du contour.
Inclut: Protection des éléments du contour. Application du traitement au pinceau.
Critère pour le métré: Surface mesurée selon documentation graphique du Projet.
Critère pour le mémoire: On mesurera la surface réellement exécutée selon les spécifications du Projet.

| Code | U | Désignation | Quantité | Prix | Montant |
|---|---|---|---|---|---|
| mt27tlr030 | l | Liquide protecteur incolore pour traitement anti-artisons des éléments en bois, à appliquer à la brosse, au pinceau ou au pistolet, ou par injection ou immersion. (matériau) | 0.400 | 8589.25 | 3435.70 |
| mo038 | h | Compagnon professionnel III/CP2 peintre. (main-d'œuvre) | 0.062 | 1727.44 | 107.10 |
| mo076 | h | Ouvrier professionnel II/OP peintre. (main-d'œuvre) | 0.617 | 1107.54 | 683.35 |
| % | % | Frais de chantier des unités d'ouvrage | 2 % | 4226.15 | 84.52 |
|  |  | Coûts directs |  |  | 4310.67 |
