# Point singulier pour couverture cintrée autoportante

- Propriété du fichier: CYPE INGENIEROS, S.A.
- Format: FIEBDC-3/2002
- Zone géographique: Cameroun
- Devise: XAF
- Coûts indirects: 3.00 %
- Frais généraux: 13.00 %
- Bénéfice: 6.00 %
- TVA: 19.25 %

## G Structure et gros oeuvre

### GC Charpentes et couvertures autoportantes

#### GCC Couvertures autoportantes

**GCC020** m Point singulier pour couverture cintrée autoportante.
Gouttière intérieure pour couverture cintrée autoportante, avec tôle pliée en acier galvanisé, de 1,0 mm d'épaisseur, 90 cm de développement et 4 plis. Comprend les accessoires de fixation des pièces aux profils autoportants en tôle et le mastic de base neutre monocomposante, pour le scellement des joints.
Inclut: Implantation et mise en place de la finition. Fixation mécanique. Mise en place du joint d'étanchéité.
Critère pour le métré: Longueur mesurée selon documentation graphique du Projet, augmentée de 5 cm de chaque côté.
Critère pour le mémoire: On mesurera la longueur réellement exécutée selon les spécifications du Projet, y compris les appuis.

| Code | U | Désignation | Quantité | Prix | Montant |
|---|---|---|---|---|---|
| mt12www030ccI | m | Tôle pliée en acier galvanisé, de 1 mm d'épaisseur, 90 cm de développement et 4 plis, pour gouttière intérieure. (matériau) | 1.070 | 11645.04 | 12460.19 |
| mt13ccg030d | U | Vis autoformeuse de 6,5x130 mm d'acier galvanisé, avec rondelle. (matériau) | 8.000 | 296.30 | 2370.40 |
| mt21vva011 | l | Mastic de base neutre monocomposante, pour le scellement des joints; à appliquer au pistolet. (matériau) | 0.025 | 12030.74 | 300.77 |
| mo051 | h | Compagnon professionnel III/CP2 monteur de parois industrielles. (main-d'œuvre) | 0.491 | 1775.06 | 871.55 |
| mo098 | h | Ouvrier professionnel II/OP monteur de parois industrielles. (main-d'œuvre) | 0.245 | 1107.54 | 271.35 |
| % | % | Frais de chantier des unités d'ouvrage | 2 % | 16274.26 | 325.49 |
|  |  | Coûts directs |  |  | 16599.75 |
