# Poutre en bois scié

- Propriété du fichier: CYPE INGENIEROS, S.A.
- Format: FIEBDC-3/2002
- Zone géographique: Cameroun
- Devise: XAF
- Coûts indirects: 3.00 %
- Frais généraux: 13.00 %
- Bénéfice: 6.00 %
- TVA: 19.25 %

## G Structure et gros oeuvre

### GO Poteaux, poutres et ossatures

#### GOB Bois

**GOB070** m Poutre en bois scié.
Poutre en bois scié de pin, de 100x200 mm de section, avec finition brossée.
Inclut: Implantation et marquage des axes, aux points d'appui des poutres. Mise en place et fixation provisoire de la poutre. Aplomb et nivellement. Exécution des assemblages. Vérification finale de l'aplomb et des niveaux.
Critère pour le métré: Longueur mesurée selon documentation graphique du Projet, y compris les appuis.
Critère pour le mémoire: On mesurera la longueur réellement exécutée selon les spécifications du Projet, y compris les appuis. Tous les éléments intégrants de la structure signalés dans les plans et les détails du projet seront considérés comme inclus.

| Code | U | Désignation | Quantité | Prix | Montant |
|---|---|---|---|---|---|
| mt07mee101cs | m³ | Bois scié de pin pour poutres, de jusqu'à 5 m de longueur, de 100x200 mm de section, avec finition brossée. (matériau) | 0.020 | 445169.64 | 8903.39 |
| op00cla010 |  | Cloueuse pneumatique. | 1.000 | 0.00 | 0.00 |
| op00cep010 |  | Varlope. | 1.000 | 0.00 | 0.00 |
| mo048 | h | Compagnon professionnel III/CP2 charpentier bois. (main-d'œuvre) | 0.192 | 1843.02 | 353.86 |
| mo095 | h | Ouvrier professionnel II/OP charpentier bois. (main-d'œuvre) | 0.093 | 1180.83 | 109.82 |
| % | % | Frais de chantier des unités d'ouvrage | 2 % | 9367.07 | 187.34 |
|  |  | Coûts directs |  |  | 9554.41 |
