# Rapport technique sur les pathologies du bâtiment

- Propriété du fichier: CYPE INGENIEROS, S.A.
- Format: FIEBDC-3/2002
- Zone géographique: Cameroun
- Devise: XAF
- Coûts indirects: 3.00 %
- Frais généraux: 13.00 %
- Bénéfice: 6.00 %
- TVA: 19.25 %

## P Interventions préalables

### PP Étude des pathologies

#### PPR Rapports et documents officiels

**PPR040** U Rapport technique sur les pathologies du bâtiment.
Élaboration de rapport technique sur les pathologies du bâtiment à réhabiliter, en état de conservation moyen, rédigé avec un niveau de détail basique. Comprend le déplacement au bâtiment en considérant une distance de supérieure à 100 km, l'inspection visuelle des pathologies et la prise de données.
Inclut: Déplacement au bâtiment. Inspection visuelle et prise de données. Rédaction du rapport technique.
Critère pour le métré: Nombre d'unités prévues, selon documentation graphique du Projet.
Critère pour le mémoire: On mesurera le nombre d'unités réellement exécutées selon les spécifications du Projet.

| Code | U | Désignation | Quantité | Prix | Montant |
|---|---|---|---|---|---|
| mt49tei040i | U | Rapport technique sur les pathologies du bâtiment à réhabiliter, en état de conservation moyen, rédigé avec un niveau de détail basique, en considérant une distance de déplacement au bâtiment de supérieure à 100 km. (matériau) | 1.000 | 437221.94 | 437221.94 |
| % | % | Frais de chantier des unités d'ouvrage | 2 % | 437221.94 | 8744.44 |
|  |  | Coûts directs |  |  | 445966.38 |
