# Essai statique de mise en charge de poutre

- Propriété du fichier: CYPE INGENIEROS, S.A.
- Format: FIEBDC-3/2002
- Zone géographique: Cameroun
- Devise: XAF
- Coûts indirects: 3.00 %
- Frais généraux: 13.00 %
- Bénéfice: 6.00 %
- TVA: 19.25 %

## P Interventions préalables

### PP Étude des pathologies

#### PPX Essais in situ

**PPX200** U Essai statique de mise en charge de poutre.
Réalisation d'un essai statique de mise en charge de poutre, jusqu'à 2500 kg/m de surcharge, pendant un cycle. Ne comprend pas les éléments de charge, l'étaiement de sécurité, la charge et la décharge, ni la préparation des tests de charge. Comprend le rapport technique.
Inclut: Réalisation de l'essai.
Critère pour le métré: Nombre d'unités prévues, selon documentation graphique du Projet.
Critère pour le mémoire: On mesurera le nombre d'unités réellement exécutées selon les spécifications du Projet.

| Code | U | Désignation | Quantité | Prix | Montant |
|---|---|---|---|---|---|
| mt49epc020a | U | Essai statique de mise en charge dans une poutre, jusqu'à 2500 kg/m de surcharge, d'un cycle de durée. (matériau) | 1.000 | 268652.61 | 268652.61 |
| % | % | Frais de chantier des unités d'ouvrage | 2 % | 268652.61 | 5373.05 |
|  |  | Coûts directs |  |  | 274025.66 |
