# Essai sur micro-éprouvettes traitées sur chantier

- Propriété du fichier: CYPE INGENIEROS, S.A.
- Format: FIEBDC-3/2002
- Zone géographique: Cameroun
- Devise: XAF
- Coûts indirects: 3.00 %
- Frais généraux: 13.00 %
- Bénéfice: 6.00 %
- TVA: 19.25 %

## Q Contrôle de qualité et essais

### QA Mortiers, plâtres, chaux et ciments

#### QAM Mortiers

**QAM040** U Essai sur micro-éprouvettes traitées sur chantier.
Essai à réaliser en laboratoire accrédité dans le domaine technique correspondant, sur une série de huit micro-éprouvettes en mortier de ciment durci, prises sur site selon NF EN 1015-2, pour la détermination de la résistance à la compression simple selon NF EN 1015-11. Comprend le déplacement au site et le rapport des résultats.
Inclut: Déplacement sur chantier. Prise d'échantillons. Réalisation des essais. Rédaction d'un rapport des résultats des essais réalisés.
Critère pour le métré: Essai à réaliser, selon documentation du Plan de contrôle de qualité.

| Code | U | Désignation | Quantité | Prix | Montant |
|---|---|---|---|---|---|
| mt49des010 | U | Répercussion de déplacement sur site pour la prise d'échantillons. (matériau) | 1.000 | 630.06 | 630.06 |
| mt49moc020 | U | Prise sur chantier d'échantillons de mortier de ciment, dont le poids ne dépasse pas 50 kg, selon NF EN 1015-2. (matériau) | 1.000 | 27262.86 | 27262.86 |
| mt49moc110 | U | Essai pour déterminer la résistance à la compression simple d'un échantillon de mortier sur une série de huit micro-éprouvettes de mortier durci de 20 mm de diamètre et 40 mm de longueur, préalablement extraites sur chantier à l'aide d'une sonde rotative, selon NF EN 1015-11. (matériau) | 1.000 | 289044.20 | 289044.20 |
| mt49moc120 | U | Rapport des résultats des essais réalisés sur un échantillon de mortier de ciment. (matériau) | 1.000 | 81788.58 | 81788.58 |
| % | % | Frais de chantier des unités d'ouvrage | 2 % | 398725.70 | 7974.51 |
|  |  | Coûts directs |  |  | 406700.21 |
