# Système provisoire de protection d'une rive de plancher, classe B

- Propriété du fichier: CYPE INGENIEROS, S.A.
- Format: FIEBDC-3/2002
- Zone géographique: Cameroun
- Devise: XAF
- Coûts indirects: 3.00 %
- Frais généraux: 13.00 %
- Bénéfice: 6.00 %
- TVA: 19.25 %

## S Sécurité et santé

### SC Équipements de protection collective

#### SCF Protection périmétrique des rives de plancher

**SCF070** m Système provisoire de protection d'une rive de plancher, classe B.
Système provisoire de protection d'une rive de plancher, classe B, de 1 m de hauteur, fournissant une résistance uniquement pour les charges statiques et les forces dynamiques faibles et pour des surfaces de travail ayant un angle d'inclinaison maximum de 30°, constitué: d'une lisse haute de tube en acier de 25 mm de diamètre et 2500 mm de longueur, amortissable en 150 utilisations; de 3 lisses intermédiaires de tube en acier de 25 mm de diamètre et 2500 mm de longueur, disposées de manière à ce qu'une sphère de 250 mm ne passe pas à travers les ouvertures, amortissables en 150 utilisations; d'une plinthe métallique de 3 m de longueur, dont le bord supérieur se trouve au moins à 15 cm au-dessus de la surface de travail, amortissable en 150 utilisations et potelets à réservation de sécurité fabriqués en acier de première qualité peint au four en époxy-polyester, de 40 mm de diamètre et 1200 mm de longueur, espacés au plus de 2,5 m et fixés au plancher avec base plastique enveloppée dans le béton, amortissables en 20 utilisations.
Critère pour le métré: Longueur mesurée selon Plan général de coordination en matière de sécurité et de protection de la santé.
Critère pour le mémoire: La longueur mesurée sera celle réellement montée selon spécifications d'Étude ou d'Étude Basique de Sécurité et Santé.

| Code | U | Désignation | Quantité | Prix | Montant |
|---|---|---|---|---|---|
| mt50spb060 | U | Base plastique pour potelet. (matériau) | 0.580 | 1777.79 | 1031.12 |
| mt50spb030w | U | Potelet à réservation de sécurité fabriqué en acier de première qualité peint au four en époxy-polyester, de 40 mm de diamètre et 1200 mm de longueur. (matériau) | 0.029 | 5875.05 | 170.38 |
| mt50spb050a | U | Lisse pour potelet matrice, en tube d'acier peint au four en époxy-polyester, de 25 mm de diamètre et 2500 mm de longueur. (matériau) | 0.011 | 5872.84 | 64.60 |
| mt50spb070 | U | Plinthe métallique de 3 m de longueur et 150 mm de hauteur, peint au four en époxy-polyester. (matériau) | 0.002 | 20487.50 | 40.98 |
| mo119 | h | Compagnon professionnel III/CP2 Sécurité et Santé. (main-d'œuvre) | 0.204 | 1727.44 | 352.40 |
| mo120 | h | Ouvrier Sécurité et Santé. (main-d'œuvre) | 0.204 | 1065.70 | 217.40 |
| % | % | Frais de chantier des unités d'ouvrage | 2 % | 1876.88 | 37.54 |
|  |  | Coûts directs |  |  | 1914.42 |
