# Plateforme en porte-à-faux pour décharge des matériaux à l'étage

- Propriété du fichier: CYPE INGENIEROS, S.A.
- Format: FIEBDC-3/2002
- Zone géographique: Cameroun
- Devise: XAF
- Coûts indirects: 3.00 %
- Frais généraux: 13.00 %
- Bénéfice: 6.00 %
- TVA: 19.25 %

## S Sécurité et santé

### SC Équipements de protection collective

#### SCM Escaliers, abris, passerelles et plateformes

**SCM080** U Plateforme en porte-à-faux pour décharge des matériaux à l'étage.
Plateforme métallique en porte-à-faux fixe, pour la décharge des matériaux à l'étage, de 1,80 m de large et 1,56 m de long, avec garde-corps et portes battantes de sécurité, pour une charge maximale admise de 1.500 kg, amortissable en 150 utilisations, fixée au plancher avec des ancrages et des étais métalliques télescopiques.
Critère pour le métré: Nombre d'unités prévues, selon Plan général de coordination en matière de sécurité et de protection de la santé.
Critère pour le mémoire: On mesurera le nombre d'unités réellement mises en place selon spécifications d'Étude ou d'Étude Basique de Sécurité et Santé.

| Code | U | Désignation | Quantité | Prix | Montant |
|---|---|---|---|---|---|
| mt50spa090a | U | Plateforme métallique en porte-à-faux, fixe, pour décharger des matériaux à l'étage, de 1,80 m de largeur et 1,56 m de longueur, avec garde-corps et portes battantes de sécurité, pour une charge maximale admise de 1.500 kg et une vitesse maximale de descente de la charge, suspendue et transportée par la grue, ne dépassant pas 0,20 m/s. (matériau) | 0.007 | 613031.17 | 4291.22 |
| mt50spa081a | U | Étai métallique télescopique, allant jusqu'à 3 m de hauteur. (matériau) | 0.040 | 16392.45 | 655.70 |
| mt07ala011j | kg | Platine en acier laminé NF EN 10025 S275JR, pour applications structurales. Travaillée et montée en atelier, à placer sur site. (matériau) | 0.100 | 1958.50 | 195.85 |
| mt11aka200 | U | Tige filetée. (matériau) | 8.000 | 510.86 | 4086.88 |
| mt07aav040a | U | Écrou et rondelle d'acier zingué 4,8 selon NF EN ISO 898-2, de 16 mm de diamètre. (matériau) | 16.000 | 303.39 | 4854.24 |
| mo119 | h | Compagnon professionnel III/CP2 Sécurité et Santé. (main-d'œuvre) | 0.263 | 1727.44 | 454.32 |
| mo120 | h | Ouvrier Sécurité et Santé. (main-d'œuvre) | 0.263 | 1065.70 | 280.28 |
| % | % | Frais de chantier des unités d'ouvrage | 2 % | 14818.49 | 296.37 |
|  |  | Coûts directs |  |  | 15114.86 |
