# Brancard de secours

- Propriété du fichier: CYPE INGENIEROS, S.A.
- Format: FIEBDC-3/2002
- Zone géographique: Cameroun
- Devise: XAF
- Coûts indirects: 3.00 %
- Frais généraux: 13.00 %
- Bénéfice: 6.00 %
- TVA: 19.25 %

## S Sécurité et santé

### SM Médecine préventive et premiers soins

#### SMM Matériel médical

**SMM030** U Brancard de secours.
Brancard portable pour évacuations, placé dans une cabine de chantier, (amortissable en 4 utilisations).
Inclut: Montage, installation et vérification.
Critère pour le métré: Nombre d'unités prévues, selon Plan général de coordination en matière de sécurité et de protection de la santé.
Critère pour le mémoire: On mesurera le nombre d'unités réellement fournies selon spécifications d'Étude ou d'Étude Basique de Sécurité et Santé.

| Code | U | Désignation | Quantité | Prix | Montant |
|---|---|---|---|---|---|
| mt50eca020 | U | Brancard portable pour évacuations. (matériau) | 0.250 | 173955.64 | 43488.91 |
| % | % | Frais de chantier des unités d'ouvrage | 2 % | 43488.91 | 869.78 |
|  |  | Coûts directs |  |  | 44358.69 |
