# Ruban bicolore

- Propriété du fichier: CYPE INGENIEROS, S.A.
- Format: FIEBDC-3/2002
- Zone géographique: Cameroun
- Devise: XAF
- Coûts indirects: 3.00 %
- Frais généraux: 13.00 %
- Bénéfice: 6.00 %
- TVA: 19.25 %

## S Sécurité et santé

### SS Signalisation de chantier

#### SSB Balisage

**SSB060** m Ruban bicolore.
Fourniture, mise en place et démontage de ruban réfléchissant pour balisage, en plastique, de 10 cm de largeur et 0,1 mm d'épaisseur, imprimé sur les deux faces en bandes de couleur rouge et blanche, fixé sur un support existant (non compris dans ce prix).
Critère pour le métré: Longueur mesurée selon Plan général de coordination en matière de sécurité et de protection de la santé.
Critère pour le mémoire: La longueur mesurée sera celle réellement montée selon spécifications d'Étude ou d'Étude Basique de Sécurité et Santé.

| Code | U | Désignation | Quantité | Prix | Montant |
|---|---|---|---|---|---|
| mt50bal010g | m | Ruban réfléchissant pour balisage, en plastique, de 10 cm de largeur et 0,1 mm d'épaisseur, imprimé sur les deux faces en bandes de couleur rouge et blanche. (matériau) | 1.100 | 245.21 | 269.73 |
| mo120 | h | Ouvrier Sécurité et Santé. (main-d'œuvre) | 0.086 | 1065.70 | 91.65 |
| % | % | Frais de chantier des unités d'ouvrage | 2 % | 361.38 | 7.23 |
|  |  | Coûts directs |  |  | 368.61 |
