# Portique de limitation de hauteur

- Propriété du fichier: CYPE INGENIEROS, S.A.
- Format: FIEBDC-3/2002
- Zone géographique: Cameroun
- Devise: XAF
- Coûts indirects: 3.00 %
- Frais généraux: 13.00 %
- Bénéfice: 6.00 %
- TVA: 19.25 %

## S Sécurité et santé

### SS Signalisation de chantier

#### SSB Balisage

**SSB110** U Portique de limitation de hauteur.
Protection des lignes électriques aériennes avec un portique de limitation de hauteur libre de 5 m composé des éléments suivants: 2 rondins en bois de 15/20 cm de diamètre, enfoncés dans le terrain, espacés de 6 m, amortissables en 5 utilisations; un câble tendu d'acier de 10 mm de diamètre situé au niveau de la partie supérieure des rondins et cordon de balisage avec des guirlandes réfléchissantes de plastique, couleur rouge et blanche, suspendu sur le câble. Comprend l'excavation, le montage, le contreventement des supports, le panneau de signalisation temporaire de limitation de hauteur, la maintenance dans des conditions sûres durant toute la période de temps requise et le démontage.
Critère pour le métré: Nombre d'unités prévues, selon Plan général de coordination en matière de sécurité et de protection de la santé.
Critère pour le mémoire: On mesurera le nombre d'unités réellement exécutées selon spécifications d'Étude ou d'Étude Basique de Sécurité et Santé.

| Code | U | Désignation | Quantité | Prix | Montant |
|---|---|---|---|---|---|
| mt50spv030b | m | Rondin de bois, de 15 à 20 cm de diamètre. (matériau) | 2.500 | 4124.32 | 10310.80 |
| mt50les010ja | U | Panneau de signalisation temporaire de chantier en tôle d'acier galvanisé, de réglementation et de priorité, circulaire, Ø=60 cm, avec rétro-réfléchissement classe 1 (E.G.). (matériau) | 0.200 | 40863.79 | 8172.76 |
| mt50spr100d | m | Câble en acier de 10 mm de diamètre. (matériau) | 9.600 | 2502.25 | 24021.60 |
| mt50bal080a | U | Cordon de balisage avec des guirlandes réfléchissantes de plastique, couleur rouge et blanche, de 10 m de longueur. (matériau) | 1.000 | 1101.45 | 1101.45 |
| mq01exn010i | h | Mini pelleteuse sur pneus, de 37,5 kW. (matériel) | 1.101 | 24777.98 | 27280.56 |
| mq04cag010a | h | Camion grue jusqu'à 6 t de charge maximale. (matériel) | 3.304 | 26811.19 | 88584.17 |
| mo119 | h | Compagnon professionnel III/CP2 Sécurité et Santé. (main-d'œuvre) | 3.761 | 1770.99 | 6660.69 |
| mo120 | h | Ouvrier Sécurité et Santé. (main-d'œuvre) | 11.282 | 1092.56 | 12326.26 |
| % | % | Frais de chantier des unités d'ouvrage | 2 % | 178458.29 | 3569.17 |
|  |  | Coûts directs |  |  | 182027.46 |
