# Grillage de balisage d'une zone de risque

- Propriété du fichier: CYPE INGENIEROS, S.A.
- Format: FIEBDC-3/2002
- Zone géographique: Cameroun
- Devise: XAF
- Coûts indirects: 3.00 %
- Frais généraux: 13.00 %
- Bénéfice: 6.00 %
- TVA: 19.25 %

## S Sécurité et santé

### SS Signalisation de chantier

#### SSM Signalisation des zones de travaux

**SSM040** m Grillage de balisage d'une zone de risque.
Signalisation et délimitation d'une zone de risque avec un grillage de balisage de polyéthylène haute densité (200 g/m²), doublement réorientée, avec traitement ultraviolet, de couleur orange, de 1,20 m de hauteur, fixé avec des brides de nylon a des étais métalliques télescopiques placés tous les 1,50 m. Comprend le montage, la maintenance dans des conditions sûres durant toute la période de temps requise et le démontage. Le grillage étant amortissable en 1 utilisation et les étais en 15 utilisations.
Critère pour le métré: Longueur mesurée selon Plan général de coordination en matière de sécurité et de protection de la santé.
Critère pour le mémoire: La longueur mesurée sera celle réellement montée selon spécifications d'Étude ou d'Étude Basique de Sécurité et Santé.

| Code | U | Désignation | Quantité | Prix | Montant |
|---|---|---|---|---|---|
| mt50spr040b | m | Grillage de balisage en polyéthylène haute densité (200 g/m²), doublement réorienté, avec traitement ultraviolet, couleur orange, de 1,2 m de hauteur. (matériau) | 1.000 | 594.64 | 594.64 |
| mt50spa081a | U | Étai métallique télescopique, allant jusqu'à 3 m de hauteur. (matériau) | 0.059 | 16392.45 | 967.15 |
| mt50spr046 | U | Bride en nylon, de 4,8x200 mm. (matériau) | 2.670 | 33.10 | 88.38 |
| mo120 | h | Ouvrier Sécurité et Santé. (main-d'œuvre) | 0.263 | 1065.70 | 280.28 |
| % | % | Frais de chantier des unités d'ouvrage | 2 % | 1930.45 | 38.61 |
|  |  | Coûts directs |  |  | 1969.06 |
