# Colonne de douche avec robinetterie avec thermostat

- Propriété du fichier: CYPE INGENIEROS, S.A.
- Format: FIEBDC-3/2002
- Zone géographique: Cameroun
- Devise: XAF
- Coûts indirects: 3.00 %
- Frais généraux: 13.00 %
- Bénéfice: 6.00 %
- TVA: 19.25 %

## T Équipements techniques

### TB Équipements sanitaires

#### TBB Baignoires

**TBB030** U Colonne de douche avec robinetterie avec thermostat.
Colonne de douche avec robinetterie, finition chromée, composée de thermostat avec réducteur de débit, douche murale avec trois types de jets (Rain, SmartRain et Jet), rotule pour angles allant jusqu'à 15° avec le plan horizontal et bras de douche orientable 45°, de 450 mm de longueur, avec tuyau pour conduite de l'eau isolé à l'intérieur pour longévité maximale et support, douchette, avec tête de couleur blanche avec trois types de jets (Rain, SmartRain et Massage), curseur ajustable en hauteur et flexible de 1,75 m de longueur, isolation thermique, système d'économie d'eau, limiteur de température avec butoir à 38°C, système anticalcaire, limiteur de débit, inverseur et mousseur. Comprend éléments de connexion.
Inclut: Mise en place. Connexion et contrôle de son bon fonctionnement.
Critère pour le métré: Nombre d'unités prévues, selon documentation graphique du Projet.
Critère pour le mémoire: On mesurera le nombre d'unités réellement mises en place selon les spécifications du Projet.

| Code | U | Désignation | Quantité | Prix | Montant |
|---|---|---|---|---|---|
| mt31gro130a | U | Colonne de douche avec robinetterie, finition chromée, composée de thermostat avec réducteur de débit, douche murale avec trois types de jets (Rain, SmartRain et Jet), rotule pour angles allant jusqu'à 15° avec le plan horizontal et bras de douche orientable 45°, de 450 mm de longueur, avec tuyau pour conduite de l'eau isolé à l'intérieur pour longévité maximale et support, douchette, avec tête de couleur blanche avec trois types de jets (Rain, SmartRain et Massage), curseur ajustable en hauteur et flexible de 1,75 m de longueur, isolation thermique, système d'économie d'eau, limiteur de température avec butoir à 38°C, système anticalcaire, limiteur de débit, inverseur et mousseur, y compris éléments de connexion. (matériau) | 1.000 | 746524.19 | 746524.19 |
| mt37www010 | U | Produits complémentaires pour installations de plomberie. (matériau) | 1.000 | 1189.84 | 1189.84 |
| mo008 | h | Compagnon professionnel III/CP2 plombier. (main-d'œuvre) | 0.193 | 1819.81 | 351.22 |
| % | % | Frais de chantier des unités d'ouvrage | 2 % | 748065.25 | 14961.31 |
|  |  | Coûts directs |  |  | 763026.56 |
