# Lavabo en argile réfractaire. Pose sur meuble

- Propriété du fichier: CYPE INGENIEROS, S.A.
- Format: FIEBDC-3/2002
- Zone géographique: Cameroun
- Devise: XAF
- Coûts indirects: 3.00 %
- Frais généraux: 13.00 %
- Bénéfice: 6.00 %
- TVA: 19.25 %

## T Équipements techniques

### TB Équipements sanitaires

#### TBL Lavabos

**TBL210** U Lavabo en argile réfractaire. Pose sur meuble.
Lavabo, en argile réfractaire, finition thermo-émaillée, couleur blanche, de 750x480x168 mm, avec un orifice pour la robinetterie et trop-plein, avec vanne d'écoulement en laiton chromé, avec siphon bouteille compact pour l'économie d'espace en meubles de bain, en polypropylène couleur blanche. Pose sur meuble. Comprend le jeu de fixation.
Critère d'évaluation économique: Le prix ne comprend ni le meuble ni la robinetterie.
Inclut: Implantation. Mise en place et fixation de l'appareil. Montage de la bonde. Connexion au réseau d'évacuation. Contrôle de son bon fonctionnement. Scellement des joints.
Critère pour le métré: Nombre d'unités prévues, selon documentation graphique du Projet.
Critère pour le mémoire: On mesurera le nombre d'unités réellement mises en place selon les spécifications du Projet.

| Code | U | Désignation | Quantité | Prix | Montant |
|---|---|---|---|---|---|
| mt30sng050bb | U | Lavabo à poser sur un meuble, en argile réfractaire, finition thermo-émaillée, couleur blanche, de 750x480x168 mm, avec un orifice pour la robinetterie et trop-plein. (matériau) | 1.000 | 331594.52 | 331594.52 |
| mt30asg010a | U | Vanne d'écoulement en laiton chromé, de 60 mm de longueur, avec bouchon d'écoulement intégré extérieur avec bouton d'actionnement. (matériau) | 1.000 | 47406.04 | 47406.04 |
| mt30asg060a | U | Siphon bouteille compact pour l'économie d'espace en meubles de bain, en polypropylène couleur blanche, avec sortie de 32 mm de diamètre extérieur, pour lavabo, avec joints et coude avec écrou de liaison. (matériau) | 1.000 | 41542.23 | 41542.23 |
| mo008 | h | Compagnon professionnel III/CP2 plombier. (main-d'œuvre) | 1.933 | 1775.06 | 3431.19 |
| % | % | Frais de chantier des unités d'ouvrage | 2 % | 423973.98 | 8479.48 |
|  |  | Coûts directs |  |  | 432453.46 |
