# Distributeur de serviettes en papier

- Propriété du fichier: CYPE INGENIEROS, S.A.
- Format: FIEBDC-3/2002
- Zone géographique: Cameroun
- Devise: XAF
- Coûts indirects: 3.00 %
- Frais généraux: 13.00 %
- Bénéfice: 6.00 %
- TVA: 19.25 %

## T Équipements techniques

### TB Équipements sanitaires

#### TBT Distributeurs

**TBT070** U Distributeur de serviettes en papier.
Distributeur de serviettes, en acier inoxydable AISI 304 avec finition chromée, de 250x130x70 mm.
Critère pour le métré: Nombre d'unités prévues, selon documentation graphique du Projet.
Critère pour le mémoire: On mesurera le nombre d'unités réellement mises en place selon les spécifications du Projet.

| Code | U | Désignation | Quantité | Prix | Montant |
|---|---|---|---|---|---|
| mt31abp081a | U | Distributeur de serviettes, en acier inoxydable AISI 304 avec finition chromée, de 250x130x70 mm. (matériau) | 1.000 | 37592.07 | 37592.07 |
| op00ato010 |  | Tournevis. | 1.000 | 0.00 | 0.00 |
| op00tal010 |  | Perceuse. | 1.000 | 0.00 | 0.00 |
| mo107 | h | Ouvrier professionnel II/OP plombier. (main-d'œuvre) | 0.193 | 1133.30 | 218.73 |
| % | % | Frais de chantier des unités d'ouvrage | 2 % | 37810.80 | 756.22 |
|  |  | Coûts directs |  |  | 38567.02 |
