# Système répartiteur de silo pour biomasse, de plafond

- Propriété du fichier: CYPE INGENIEROS, S.A.
- Format: FIEBDC-3/2002
- Zone géographique: Cameroun
- Devise: XAF
- Coûts indirects: 3.00 %
- Frais généraux: 13.00 %
- Bénéfice: 6.00 %
- TVA: 19.25 %

## T Équipements techniques

### TC ECS et chauffage

#### TCB Biomasse

**TCB080** U Système répartiteur de silo pour biomasse, de plafond.
Système répartiteur de silo pour combustible de biomasse, de plafond, constitué de 3 transporteurs hélicoïdaux sans fin, de 7 m de longueur chacun, constitués de vis sans fin de 300 mm de diamètre et cage métallique, et 50 m de profilés en I pour appui des répartiteurs hélicoïdaux sans fin. Totalement monté, connecté et testé.
Inclut: Implantation. Nivellement, mise en place et fixation des composants du système. Connexion au réseau électrique.
Critère pour le métré: Nombre d'unités prévues, selon documentation graphique du Projet.
Critère pour le mémoire: On mesurera le nombre d'unités réellement exécutées selon les spécifications du Projet.

| Code | U | Désignation | Quantité | Prix | Montant |
|---|---|---|---|---|---|
| mt38cbh202a | U | Kit basique pour actionnement du répartiteur hélicoïdal sans fin, avec moteur de 5,5 kW. (matériau) | 3.000 | 1970498.84 | 5911496.52 |
| mt38cbh205a | U | Répartiteur hélicoïdal sans fin de 1 m de longueur, constitué de vis sans fin de 300 mm de diamètre et cage métallique. (matériau) | 3.000 | 439177.62 | 1317532.86 |
| mt38cbh205b | U | Répartiteur hélicoïdal sans fin de 2 m de longueur, constitué de vis sans fin de 300 mm de diamètre et cage métallique. (matériau) | 9.000 | 682796.91 | 6145172.19 |
| mt38cbh206a | m | Profilé en I pour appui des répartiteurs hélicoïdaux sans fin. (matériau) | 50.000 | 108551.45 | 5427572.50 |
| mt38cbh207a | U | Ensemble de 2 équerres métalliques de support pour profilé en I. (matériau) | 10.000 | 66290.96 | 662909.60 |
| mo003 | h | Compagnon professionnel III/CP2 électricien. (main-d'œuvre) | 37.374 | 1819.81 | 68013.58 |
| mo102 | h | Ouvrier professionnel II/OP électricien. (main-d'œuvre) | 37.374 | 1133.30 | 42355.95 |
| % | % | Frais de chantier des unités d'ouvrage | 2 % | 19575053.20 | 391501.06 |
|  |  | Coûts directs |  |  | 19966554.26 |
