# Échangeur à plaques

- Propriété du fichier: CYPE INGENIEROS, S.A.
- Format: FIEBDC-3/2002
- Zone géographique: Cameroun
- Devise: XAF
- Coûts indirects: 3.00 %
- Frais généraux: 13.00 %
- Bénéfice: 6.00 %
- TVA: 19.25 %

## T Équipements techniques

### TC ECS et chauffage

#### TCE Systèmes de conduction d'eau

**TCE230** U Échangeur à plaques.
Échangeur à plaques en acier inoxydable AISI 316, puissance 52 kW, pression maximale de travail 6 bar et température maximale de 100°C. Comprend les vannes d'isolement, les manomètres, les thermomètres, les éléments de montage et les accessoires nécessaires à son bon fonctionnement.
Inclut: Implantation. Mise en place. Connexion. Contrôle de son bon fonctionnement.
Critère pour le métré: Nombre d'unités prévues, selon documentation graphique du Projet.
Critère pour le mémoire: On mesurera le nombre d'unités réellement exécutées selon les spécifications du Projet.

| Code | U | Désignation | Quantité | Prix | Montant |
|---|---|---|---|---|---|
| mt38csg310t | U | Échangeur à plaques en acier inoxydable AISI 316, puissance 52 kW, pression maximale de travail 6 bar et température maximale de 100°C. (matériau) | 1.000 | 91103.24 | 91103.24 |
| mt37sve010d | U | Vanne à sphère en laiton nickelé à visser de 1". (matériau) | 2.000 | 10348.39 | 20696.78 |
| mt37sve010e | U | Vanne à sphère en laiton nickelé à visser de 1 1/4". (matériau) | 2.000 | 14287.88 | 28575.76 |
| mt42www040 | U | Manomètre avec bain de glycérine et diamètre de sphère de 100 mm, avec prise verticale, pour montage fileté de 1/2", échelle de pression de 0 à 5 bar. (matériau) | 4.000 | 36858.50 | 147434.00 |
| mt42www050 | U | Thermomètre bimétallique, diamètre de sphère de 100 mm, avec prise verticale, avec tube plongeur en 1/2", échelle de température de 0 à 120°C. (matériau) | 4.000 | 46573.34 | 186293.36 |
| mt38www011 | U | Produits complémentaires pour installations d'E.C.S. (matériau) | 1.000 | 1234.58 | 1234.58 |
| mo004 | h | Compagnon professionnel III/CP2 chauffagiste. (main-d'œuvre) | 1.476 | 1775.06 | 2619.99 |
| mo103 | h | Ouvrier professionnel II/OP chauffagiste. (main-d'œuvre) | 1.476 | 1105.43 | 1631.61 |
| % | % | Frais de chantier des unités d'ouvrage | 2 % | 479589.32 | 9591.79 |
|  |  | Coûts directs |  |  | 489181.11 |
