# Compteur d'eau

- Propriété du fichier: CYPE INGENIEROS, S.A.
- Format: FIEBDC-3/2002
- Zone géographique: Cameroun
- Devise: XAF
- Coûts indirects: 3.00 %
- Frais généraux: 13.00 %
- Bénéfice: 6.00 %
- TVA: 19.25 %

## T Équipements techniques

### TC ECS et chauffage

#### TCE Systèmes de conduction d'eau

**TCE340** U Compteur d'eau.
Compteur pour E.C.S. à jets multiples, pré-équipé pour émetteur d'impulsions, avec brides, de 50 mm de diamètre nominal et température maximale du liquide conduit 90°C.
Inclut: Implantation. Mise en place. Connexion. Contrôle de son bon fonctionnement.
Critère pour le métré: Nombre d'unités prévues, selon documentation graphique du Projet.
Critère pour le mémoire: On mesurera le nombre d'unités réellement exécutées selon les spécifications du Projet.

| Code | U | Désignation | Quantité | Prix | Montant |
|---|---|---|---|---|---|
| mt37cic045f | U | Compteur pour E.C.S. à jets multiples, pré-équipé pour émetteur d'impulsions, avec brides, de 50 mm de diamètre nominal et température maximale du liquide conduit 90°C. (matériau) | 1.000 | 632672.44 | 632672.44 |
| mt38www012 | U | Produits complémentaires pour installation de chauffage et d'E.C.S. (matériau) | 1.000 | 1788.01 | 1788.01 |
| mo004 | h | Compagnon professionnel III/CP2 chauffagiste. (main-d'œuvre) | 0.861 | 1775.06 | 1528.33 |
| % | % | Frais de chantier des unités d'ouvrage | 2 % | 635988.78 | 12719.78 |
|  |  | Coûts directs |  |  | 648708.56 |
