# Séparateur de solides en suspension

- Propriété du fichier: CYPE INGENIEROS, S.A.
- Format: FIEBDC-3/2002
- Zone géographique: Cameroun
- Devise: XAF
- Coûts indirects: 3.00 %
- Frais généraux: 13.00 %
- Bénéfice: 6.00 %
- TVA: 19.25 %

## T Équipements techniques

### TC ECS et chauffage

#### TCE Systèmes de conduction d'eau

**TCE450** U Séparateur de solides en suspension.
Séparateur de solides en suspension, connexions de 1 1/2" de diamètre femelle, avec vanne de décharge des solides. Comprend les éléments de montage et les accessoires nécessaires à son bon fonctionnement.
Inclut: Implantation. Connexion et contrôle de son bon fonctionnement.
Critère pour le métré: Nombre d'unités prévues, selon documentation graphique du Projet.
Critère pour le mémoire: On mesurera le nombre d'unités réellement exécutées selon les spécifications du Projet.

| Code | U | Désignation | Quantité | Prix | Montant |
|---|---|---|---|---|---|
| mt38alb900d | U | Séparateur de solides en suspension, connexions de 1 1/2" de diamètre femelle, avec vanne de décharge des solides. (matériau) | 1.000 | 78532.68 | 78532.68 |
| mt38www012 | U | Produits complémentaires pour installation de chauffage et d'E.C.S. (matériau) | 0.100 | 1788.01 | 178.80 |
| mo004 | h | Compagnon professionnel III/CP2 chauffagiste. (main-d'œuvre) | 0.123 | 1775.06 | 218.33 |
| mo103 | h | Ouvrier professionnel II/OP chauffagiste. (main-d'œuvre) | 0.123 | 1105.43 | 135.97 |
| % | % | Frais de chantier des unités d'ouvrage | 2 % | 79065.78 | 1581.32 |
|  |  | Coûts directs |  |  | 80647.10 |
