# Équipement de régulation et de contrôle de zone

- Propriété du fichier: CYPE INGENIEROS, S.A.
- Format: FIEBDC-3/2002
- Zone géographique: Cameroun
- Devise: XAF
- Coûts indirects: 3.00 %
- Frais généraux: 13.00 %
- Bénéfice: 6.00 %
- TVA: 19.25 %

## T Équipements techniques

### TC ECS et chauffage

#### TCM Émetteurs à eau

**TCM180** U Équipement de régulation et de contrôle de zone.
Système pour contrôle de la température de l'eau en sortie par actionnement de la vanne motorisée à 3 voies, contrôle de la chaudière, de la production d'E.C.S. et de la pompe de circulation et programmation hebdomadaire avec 9 horaires préconfigurés et 4 horaires de programmation libre, dans les installations de chauffage, constitué de centrale de contrôle, sonde de température de départ et sonde de température extérieure, et vanne à soupape à 3 voies, de 3/4" de diamètre. Totalement monté, connecté et testé.
Inclut: Implantation, mise en place et fixation de la vanne de zone et du thermostat d'ambiance. Connexion de la vanne de zone à la tuyauterie. Connexion électrique et de communication.
Critère pour le métré: Nombre d'unités prévues, selon documentation graphique du Projet.
Critère pour le mémoire: On mesurera le nombre d'unités réellement exécutées selon les spécifications du Projet.

| Code | U | Désignation | Quantité | Prix | Montant |
|---|---|---|---|---|---|
| mt38esu083c | U | Vanne à soupape à 3 voies, de 3/4" de diamètre. (matériau) | 1.000 | 89437.90 | 89437.90 |
| mt38esu058a | U | Système pour contrôle de la température de l'eau en sortie par actionnement de la vanne motorisée à 3 voies, contrôle de la chaudière, de la production d'E.C.S. et de la pompe de circulation et programmation hebdomadaire avec 9 horaires préconfigurés et 4 horaires de programmation libre, dans les installations de chauffage, constitué de centrale de contrôle, sonde de température de départ et sonde de température extérieure. (matériau) | 1.000 | 316758.95 | 316758.95 |
| mo004 | h | Compagnon professionnel III/CP2 chauffagiste. (main-d'œuvre) | 0.867 | 1775.06 | 1538.98 |
| mo103 | h | Ouvrier professionnel II/OP chauffagiste. (main-d'œuvre) | 0.867 | 1105.43 | 958.41 |
| % | % | Frais de chantier des unités d'ouvrage | 2 % | 408694.24 | 8173.88 |
|  |  | Coûts directs |  |  | 416868.12 |
