# Poêle à charbon

- Propriété du fichier: CYPE INGENIEROS, S.A.
- Format: FIEBDC-3/2002
- Zone géographique: Cameroun
- Devise: XAF
- Coûts indirects: 3.00 %
- Frais généraux: 13.00 %
- Bénéfice: 6.00 %
- TVA: 19.25 %

## T Équipements techniques

### TC ECS et chauffage

#### TCN Bois et charbon

**TCN080** U Poêle à charbon.
Poêle à charbon, puissance 8 kW, en fonte couleur gris satiné, à charge frontale, avec récupérateur de cendres, porte en fonte avec verre vitrocéramique résistant à des températures allant jusqu'à 800°C et entrée d'air réglable. Comprend les accessoires de connexion au conduit d'évacuation des produits de la combustion, sans inclure ce conduit. Totalement montée et connectée.
Inclut: Implantation du chauffage. Présentation des éléments. Montage du poêle et de ses accessoires. Connexion au conduit d'évacuation.
Critère pour le métré: Nombre d'unités prévues, selon documentation graphique du Projet.
Critère pour le mémoire: On mesurera le nombre d'unités réellement exécutées selon les spécifications du Projet.

| Code | U | Désignation | Quantité | Prix | Montant |
|---|---|---|---|---|---|
| mt38chf030d | U | Poêle à charbon, puissance 8 kW, en fonte couleur gris satiné, à charge frontale, avec récupérateur de cendres, porte en fonte avec verre vitrocéramique résistant à des températures allant jusqu'à 800°C et entrée d'air réglable, selon NF EN 13240. (matériau) | 1.000 | 1028870.65 | 1028870.65 |
| mt38www010 | U | Produits complémentaires pour installation de chauffage. (matériau) | 1.000 | 1430.41 | 1430.41 |
| mo004 | h | Compagnon professionnel III/CP2 chauffagiste. (main-d'œuvre) | 0.733 | 1775.06 | 1301.12 |
| mo103 | h | Ouvrier professionnel II/OP chauffagiste. (main-d'œuvre) | 0.733 | 1105.43 | 810.28 |
| % | % | Frais de chantier des unités d'ouvrage | 2 % | 1032412.46 | 20648.25 |
|  |  | Coûts directs |  |  | 1053060.71 |
