# Réservoir de combustible liquide, de surface, en polyéthylène haute densité (PEHD/HDPE)

- Propriété du fichier: CYPE INGENIEROS, S.A.
- Format: FIEBDC-3/2002
- Zone géographique: Cameroun
- Devise: XAF
- Coûts indirects: 3.00 %
- Frais généraux: 13.00 %
- Bénéfice: 6.00 %
- TVA: 19.25 %

## T Équipements techniques

### TC ECS et chauffage

#### TCQ Combustibles liquides

**TCQ200** U Réservoir de combustible liquide, de surface, en polyéthylène haute densité (PEHD/HDPE).
Réservoir homologué de fioul, de surface, placé à l'intérieur du bâtiment, de polyéthylène haute densité (PEHD/HDPE), à double paroi, avec une capacité de 1000 litres. Comprend, indicateur de niveau, accessoires de connexion et éléments de protection selon la norme. Totalement monté, connecté et testé.
Inclut: Mise en place du réservoir. Montage des accessoires.
Critère pour le métré: Nombre d'unités prévues, selon documentation graphique du Projet.
Critère pour le mémoire: On mesurera le nombre d'unités réellement exécutées selon les spécifications du Projet.

| Code | U | Désignation | Quantité | Prix | Montant |
|---|---|---|---|---|---|
| mt38dep120b | U | Réservoir de combustible liquide, apparente, en polyéthylène haute densité (PEHD/HDPE) avec des renforts en acier, à double paroi, de 1400x660x1660 mm, avec une capacité de 1000 litres et quatre bouches d'entrée/sortie, selon NF EN 13341. (matériau) | 1.000 | 469113.34 | 469113.34 |
| mt38dep112b | U | Indicateur de niveau pour réservoir de combustible liquide en polyéthylène, à double paroi, avec une capacité de 1000 litres. (matériau) | 1.000 | 13850.16 | 13850.16 |
| mt38dep114a | U | Accessoires de charge, d'aspiration et de ventilation pour réservoir de combustible liquide en polyéthylène haute densité (PEHD/HDPE). (matériau) | 1.000 | 22265.97 | 22265.97 |
| mo004 | h | Compagnon professionnel III/CP2 chauffagiste. (main-d'œuvre) | 0.998 | 1775.06 | 1771.51 |
| mo103 | h | Ouvrier professionnel II/OP chauffagiste. (main-d'œuvre) | 0.998 | 1105.43 | 1103.22 |
| % | % | Frais de chantier des unités d'ouvrage | 2 % | 508104.20 | 10162.08 |
|  |  | Coûts directs |  |  | 518266.28 |
