# Réservoir de combustible liquide, de surface, en polyéthylène haute densité (PEHD/HDPE)

- Propriété du fichier: CYPE INGENIEROS, S.A.
- Format: FIEBDC-3/2002
- Zone géographique: Cameroun
- Devise: XAF
- Coûts indirects: 3.00 %
- Frais généraux: 13.00 %
- Bénéfice: 6.00 %
- TVA: 19.25 %

## T Équipements techniques

### TC ECS et chauffage

#### TCQ Combustibles liquides

**TCQ200** U Réservoir de combustible liquide, de surface, en polyéthylène haute densité (PEHD/HDPE).
Réservoir homologué de fioul, de surface, placé à l'intérieur du bâtiment, de polyéthylène haute densité (PEHD/HDPE), à paroi simple contenu dans bassin de rétention, avec une capacité de 2500 litres. Comprend bassin de rétention, accessoires de connexion et éléments de protection selon la norme. Totalement monté, connecté et testé.
Inclut: Mise en place du bassin de rétention. Mise en place du réservoir. Montage des accessoires.
Critère pour le métré: Nombre d'unités prévues, selon documentation graphique du Projet.
Critère pour le mémoire: On mesurera le nombre d'unités réellement exécutées selon les spécifications du Projet.

| Code | U | Désignation | Quantité | Prix | Montant |
|---|---|---|---|---|---|
| mt38dep118c | U | Bassin de rétention des écoulements en tôle d'acier galvanisé, avec une capacité de 2500 litres. (matériau) | 1.000 | 876408.86 | 876408.86 |
| mt38dep111b | U | Réservoir homologué de combustible liquide, apparente, en polyéthylène haute densité (PEHD/HDPE) avec des renforts en acier, à simple paroi, de 2200x860x1565 mm, avec une capacité de 2500 litres et quatre bouches d'entrée/sortie, selon NF EN 13341. (matériau) | 1.000 | 827053.72 | 827053.72 |
| mt38dep114a | U | Accessoires de charge, d'aspiration et de ventilation pour réservoir de combustible liquide en polyéthylène haute densité (PEHD/HDPE). (matériau) | 1.000 | 22265.97 | 22265.97 |
| mo004 | h | Compagnon professionnel III/CP2 chauffagiste. (main-d'œuvre) | 1.248 | 1775.06 | 2215.27 |
| mo103 | h | Ouvrier professionnel II/OP chauffagiste. (main-d'œuvre) | 1.248 | 1105.43 | 1379.58 |
| % | % | Frais de chantier des unités d'ouvrage | 2 % | 1729323.40 | 34586.47 |
|  |  | Coûts directs |  |  | 1763909.87 |
