# Vanne à clapet de pied

- Propriété du fichier: CYPE INGENIEROS, S.A.
- Format: FIEBDC-3/2002
- Zone géographique: Cameroun
- Devise: XAF
- Coûts indirects: 3.00 %
- Frais généraux: 13.00 %
- Bénéfice: 6.00 %
- TVA: 19.25 %

## T Équipements techniques

### TC ECS et chauffage

#### TCQ Combustibles liquides

**TCQ220** U Vanne à clapet de pied.
Vanne à clapet de pied à double battant, en laiton et à soupape en EPDM, à visser, de 2". Totalement montée, connectée et testée.
Inclut: Implantation. Connexion de la vanne à clapet de pied.
Critère pour le métré: Nombre d'unités prévues, selon documentation graphique du Projet.
Critère pour le mémoire: On mesurera le nombre d'unités réellement exécutées selon les spécifications du Projet.

| Code | U | Désignation | Quantité | Prix | Montant |
|---|---|---|---|---|---|
| mt38dep008a | U | Vanne à clapet de pied à double battant, en laiton et à soupape en EPDM, à visser, de 2", avec filtre en acier inoxydable. (matériau) | 1.000 | 73040.74 | 73040.74 |
| mo004 | h | Compagnon professionnel III/CP2 chauffagiste. (main-d'œuvre) | 0.187 | 1819.81 | 340.30 |
| mo103 | h | Ouvrier professionnel II/OP chauffagiste. (main-d'œuvre) | 0.187 | 1133.30 | 211.93 |
| % | % | Frais de chantier des unités d'ouvrage | 2 % | 73592.97 | 1471.86 |
|  |  | Coûts directs |  |  | 75064.83 |
