# Démontage d'un plan de travail

- Propriété du fichier: CYPE INGENIEROS, S.A.
- Format: FIEBDC-3/2002
- Zone géographique: Cameroun
- Devise: XAF
- Coûts indirects: 3.00 %
- Frais généraux: 13.00 %
- Bénéfice: 6.00 %
- TVA: 19.25 %

## T Équipements techniques

### TD Équipements pour cuisines et buanderies

#### TDD Dépose

**TDD050** m Démontage d'un plan de travail.
Démontage d'un plan de travail de pierre naturelle, avec des moyens manuels et récupération du matériau pour sa localisation postérieure à un autre emplacement, sans affecter la stabilité des éléments constructifs auxquels il peut être fixé, et chargement manuel dans le camion ou la benne.
Inclut: Démontage de l'élément. Classement et étiquetage. Stockage des matériaux à réutiliser. Chargement manuel du matériau à réutiliser sur le camion. Retrait et entassement des restes de travaux. Nettoyage des restes d'ouvrage. Chargement manuel des restes de travaux dans le camion ou la benne.
Critère pour le métré: Longueur mesurée selon documentation graphique du Projet.
Critère pour le mémoire: On mesurera la longueur réellement démontée selon les spécifications du Projet.

| Code | U | Désignation | Quantité | Prix | Montant |
|---|---|---|---|---|---|
| mo011 | h | Compagnon professionnel III/CP2 monteur. (main-d'œuvre) | 1.411 | 1775.06 | 2504.61 |
| mo080 | h | Ouvrier professionnel II/OP monteur. (main-d'œuvre) | 1.411 | 1107.54 | 1562.74 |
| % | % | Frais de chantier des unités d'ouvrage | 2 % | 4067.35 | 81.35 |
|  |  | Coûts directs |  |  | 4148.70 |
