# Luminaire rectangulaire avec lampe LED. Installation suspendue

- Propriété du fichier: CYPE INGENIEROS, S.A.
- Format: FIEBDC-3/2002
- Zone géographique: Cameroun
- Devise: XAF
- Coûts indirects: 3.00 %
- Frais généraux: 13.00 %
- Bénéfice: 6.00 %
- TVA: 19.25 %

## T Équipements techniques

### TE Éclairage

#### TEI Équipements intérieurs

**TEI280** U Luminaire rectangulaire avec lampe LED. Installation suspendue.
Luminaire rectangulaire, régulation DALI, de 1195x595x34 mm, de 80 W, alimentation à 220/240 V et 50-60 Hz, avec lampe LED non remplaçable, température de couleur 4000 K, optique constitué de réflecteur recouvert avec aluminium vaporisé, finition très brillante, à rendement élevé, faisceau de lumière extensif 120°, diffuseur en polyméthylméthacrylate (PMMA), arc enjoliveur d'aluminium injecté, finition thermo-émaillée, de couleur blanche, système de suspension par câble en acier, taux d'éblouissement unifié inférieur à 19, indice de reproduction chromatique supérieure à 80, flux lumineux 7183 lumens, degré de protection IP44. Installation suspendue.
Inclut: Implantation. Montage, connexion et contrôle de son bon fonctionnement.
Critère pour le métré: Nombre d'unités prévues, selon documentation graphique du Projet.
Critère pour le mémoire: On mesurera le nombre d'unités réellement exécutées selon les spécifications du Projet.

| Code | U | Désignation | Quantité | Prix | Montant |
|---|---|---|---|---|---|
| mt34plg015J | U | Luminaire rectangulaire, régulation DALI, de 1195x595x34 mm, de 80 W, alimentation à 220/240 V et 50-60 Hz, avec lampe LED non remplaçable, température de couleur 4000 K, optique constitué de réflecteur recouvert avec aluminium vaporisé, finition très brillante, à rendement élevé, faisceau de lumière extensif 120°, diffuseur en polyméthylméthacrylate (PMMA), arc enjoliveur d'aluminium injecté, finition thermo-émaillée, de couleur blanche, système de suspension par câble en acier, taux d'éblouissement unifié inférieur à 19, indice de reproduction chromatique supérieure à 80, flux lumineux 7183 lumens, degré de protection IP44. (matériau) | 1.000 | 229452.46 | 229452.46 |
| mo003 | h | Compagnon professionnel III/CP2 électricien. (main-d'œuvre) | 0.244 | 1775.06 | 433.11 |
| mo102 | h | Ouvrier professionnel II/OP électricien. (main-d'œuvre) | 0.244 | 1105.43 | 269.72 |
| % | % | Frais de chantier des unités d'ouvrage | 2 % | 230155.29 | 4603.11 |
|  |  | Coûts directs |  |  | 234758.40 |
