# Pièce pour rail électrifié triphasé

- Propriété du fichier: CYPE INGENIEROS, S.A.
- Format: FIEBDC-3/2002
- Zone géographique: Cameroun
- Devise: XAF
- Coûts indirects: 3.00 %
- Frais généraux: 13.00 %
- Bénéfice: 6.00 %
- TVA: 19.25 %

## T Équipements techniques

### TE Éclairage

#### TEI Équipements intérieurs

**TEI400** U Pièce pour rail électrifié triphasé.
Pièce de jonction à rails multiples en angle droit, de couleur noire, pour rail électrifié triphasé universel.
Inclut: Implantation et tracé. Montage, connexion et contrôle de son bon fonctionnement.
Critère pour le métré: Nombre d'unités prévues, selon documentation graphique du Projet.
Critère pour le mémoire: On mesurera le nombre d'unités réellement exécutées selon les spécifications du Projet.

| Code | U | Désignation | Quantité | Prix | Montant |
|---|---|---|---|---|---|
| mt34ctl050a | U | Pièce de jonction à rails multiples en angle droit, de couleur noire, pour rail électrifié triphasé universel. (matériau) | 1.000 | 28320.51 | 28320.51 |
| mo003 | h | Compagnon professionnel III/CP2 électricien. (main-d'œuvre) | 0.183 | 1775.06 | 324.84 |
| mo102 | h | Ouvrier professionnel II/OP électricien. (main-d'œuvre) | 0.183 | 1105.43 | 202.29 |
| % | % | Frais de chantier des unités d'ouvrage | 2 % | 28847.64 | 576.95 |
|  |  | Coûts directs |  |  | 29424.59 |
