# Luminaire sur pied avec lampe LED

- Propriété du fichier: CYPE INGENIEROS, S.A.
- Format: FIEBDC-3/2002
- Zone géographique: Cameroun
- Devise: XAF
- Coûts indirects: 3.00 %
- Frais généraux: 13.00 %
- Bénéfice: 6.00 %
- TVA: 19.25 %

## T Équipements techniques

### TE Éclairage

#### TEI Équipements intérieurs

**TEI370** U Luminaire sur pied avec lampe LED.
Luminaire sur pied, de 252 mm de diamètre et 1750 mm de hauteur, de 30 W, alimentation à 220/240 V et 50-60 Hz, avec lampe LED non remplaçable, température de couleur réglable entre 3000 et 5000 K, flux lumineux 2400 lumens, degré de protection IP20, avec corps de luminaire en acier, finition laquée couleur noire; tête orientable; mât; régulateur d'intensité; contrôle à distance et base circulaire.
Inclut: Montage, connexion et contrôle de son bon fonctionnement.
Critère pour le métré: Nombre d'unités prévues, selon documentation graphique du Projet.
Critère pour le mémoire: On mesurera le nombre d'unités réellement exécutées selon les spécifications du Projet.

| Code | U | Désignation | Quantité | Prix | Montant |
|---|---|---|---|---|---|
| mt34ilg010a | U | Luminaire sur pied, de 252 mm de diamètre et 1750 mm de hauteur, de 30 W, alimentation à 220/240 V et 50-60 Hz, avec lampe LED non remplaçable, température de couleur réglable entre 3000 et 5000 K, flux lumineux 2400 lumens, degré de protection IP20, avec corps de luminaire en acier, finition laquée couleur noire; tête orientable; mât; régulateur d'intensité; contrôle à distance et base circulaire. (matériau) | 1.000 | 49552.49 | 49552.49 |
| mo003 | h | Compagnon professionnel III/CP2 électricien. (main-d'œuvre) | 0.122 | 1819.81 | 222.02 |
| mo102 | h | Ouvrier professionnel II/OP électricien. (main-d'œuvre) | 0.122 | 1133.30 | 138.26 |
| % | % | Frais de chantier des unités d'ouvrage | 2 % | 49912.77 | 998.26 |
|  |  | Coûts directs |  |  | 50911.03 |
