# Abri pour batterie de bouteilles de gaz de pétrole liquéfiés (GPL)

- Propriété du fichier: CYPE INGENIEROS, S.A.
- Format: FIEBDC-3/2002
- Zone géographique: Cameroun
- Devise: XAF
- Coûts indirects: 3.00 %
- Frais généraux: 13.00 %
- Bénéfice: 6.00 %
- TVA: 19.25 %

## T Équipements techniques

### TG Installations de gaz

#### TGE Éléments

**TGE080** U Abri pour batterie de bouteilles de gaz de pétrole liquéfiés (GPL).
Abri de tôle en acier galvanisé pour le stockage d'une batterie de 10 bouteilles (5 de service et 5 de réserve), de 35 kg de capacité unitaire de gaz de pétrole liquéfiés (GPL).
Inclut: Implantation. Mise en place de la cabine.
Critère pour le métré: Nombre d'unités prévues, selon documentation graphique du Projet.
Critère pour le mémoire: On mesurera le nombre d'unités réellement exécutées selon les spécifications du Projet.

| Code | U | Désignation | Quantité | Prix | Montant |
|---|---|---|---|---|---|
| mt43bbg060d | U | Abri en tôle d'acier galvanisé, de 3900x500x1600 mm, avec deux portes et grilles de ventilation, pour le stockage de 10 bouteilles de gaz de pétrole liquéfiés (GPL) (5 de service et 5 de réserve), placées en ligne. (matériau) | 1.000 | 777161.76 | 777161.76 |
| mo010 | h | Compagnon professionnel III/CP2 installateur de gaz. (main-d'œuvre) | 3.054 | 1775.06 | 5421.03 |
| mo109 | h | Ouvrier professionnel II/OP installateur de gaz. (main-d'œuvre) | 3.054 | 1105.43 | 3375.98 |
| % | % | Frais de chantier des unités d'ouvrage | 2 % | 785958.77 | 15719.18 |
|  |  | Coûts directs |  |  | 801677.95 |
