# Régulateur encastré

- Propriété du fichier: CYPE INGENIEROS, S.A.
- Format: FIEBDC-3/2002
- Zone géographique: Cameroun
- Devise: XAF
- Coûts indirects: 3.00 %
- Frais généraux: 13.00 %
- Bénéfice: 6.00 %
- TVA: 19.25 %

## T Équipements techniques

### TL Installations électriques

#### TLL Appareillage

**TLL260** U Régulateur encastré.
Régulateur avec commande rotative pour haut-parleur, série basique constitué de mécanisme pour potentiomètre avec actionnement par commande rotative pour haut-parleur de 5 W de puissance et couvercle avec symbole avec commande rotative pour potentiomètre avec actionnement par commande rotative pour haut-parleur, en matériau thermoplastique, sans halogènes, couleur blanche finition brillante. Installation encastrée.
Critère d'évaluation économique: Le prix ne comprend ni la boîte d'encastrement pour appareillage ni la plaque de finition.
Inclut: Montage, connexion et contrôle de son bon fonctionnement.
Critère pour le métré: Nombre d'unités prévues, selon documentation graphique du Projet.
Critère pour le mémoire: On mesurera le nombre d'unités réellement exécutées selon les spécifications du Projet.

| Code | U | Désignation | Quantité | Prix | Montant |
|---|---|---|---|---|---|
| mt40nie010f | U | Mécanisme pour potentiomètre avec actionnement par commande rotative pour haut-parleur de 5 W de puissance, alimentation à 12 V, impédance caractéristique 47 Ohm, degré de protection IP20, à encastrer. (matériau) | 1.000 | 21271.11 | 21271.11 |
| mt40nie011a | U | Couvercle avec symbole avec commande rotative pour potentiomètre avec actionnement par commande rotative pour haut-parleur, en matériau thermoplastique, sans halogènes, couleur blanche finition brillante, degré de protection IP20. (matériau) | 1.000 | 17401.38 | 17401.38 |
| mo003 | h | Compagnon professionnel III/CP2 électricien. (main-d'œuvre) | 0.183 | 1899.84 | 347.67 |
| % | % | Frais de chantier des unités d'ouvrage | 2 % | 39020.16 | 780.40 |
|  |  | Coûts directs |  |  | 39800.56 |
