# Thermostat d'ambiance, encastré, antivandalisme

- Propriété du fichier: CYPE INGENIEROS, S.A.
- Format: FIEBDC-3/2002
- Zone géographique: Cameroun
- Devise: XAF
- Coûts indirects: 3.00 %
- Frais généraux: 13.00 %
- Bénéfice: 6.00 %
- TVA: 19.25 %

## T Équipements techniques

### TL Installations électriques

#### TLL Appareillage

**TLL370** U Thermostat d'ambiance, encastré, antivandalisme.
Thermostat d'ambiance, antivandalisme, avec degré de protection IP44, gamme moyenne constitué de thermostat d'ambiance en matériau thermoplastique couleur blanche finition brillante avec écran digital, sonde de température de sol de 6 mm de diamètre couleur noire avec 4 m de câble, cadre adaptateur avec couvercle rabattable transparent en matériau thermoplastique couleur blanche finition brillante, avec degré de protection IP40 et plaque de finition antivandalisme, 1 poste en matériau thermoplastique couleur blanche finition brillante, avec joint d'étanchéité degré de protection IP44. Installation encastrée.
Critère d'évaluation économique: Le prix ne comprend pas la boîte d'encastrement pour appareillage.
Inclut: Montage, connexion et contrôle de son bon fonctionnement.
Critère pour le métré: Nombre d'unités prévues, selon documentation graphique du Projet.
Critère pour le mémoire: On mesurera le nombre d'unités réellement exécutées selon les spécifications du Projet.

| Code | U | Désignation | Quantité | Prix | Montant |
|---|---|---|---|---|---|
| mt42gir092ab | U | Thermostat d'ambiance en matériau thermoplastique couleur blanche finition brillante avec écran digital, avec horloge programmatrice avec changement d'heure été/hiver automatique, programmateur horaire avec jusqu'à 32 points de commutation et 3 modes de fonctionnement (économie d'énergie, Party et vacances), tension d'alimentation 230 V, à encastrer. (matériau) | 1.000 | 181454.94 | 181454.94 |
| mt42gir095a | U | Sonde de température de sol de 6 mm de diamètre couleur noire avec 4 m de câble, pour connexion avec thermostat d'ambiance. (matériau) | 1.000 | 18669.19 | 18669.19 |
| mt42gir893b | U | Cadre adaptateur avec couvercle rabattable transparent en matériau thermoplastique couleur blanche finition brillante, avec degré de protection IP40, avec résistance aux rayons UV et aux intempéries. (matériau) | 1.000 | 17757.69 | 17757.69 |
| mt33gir801ab | U | Plaque de finition antivandalisme, 1 poste en matériau thermoplastique couleur blanche finition brillante, avec joint d'étanchéité degré de protection IP44, à montage facile (sans outils) et démontage au tournevis Torx T9 ou T10. (matériau) | 1.000 | 10962.87 | 10962.87 |
| mo003 | h | Compagnon professionnel III/CP2 électricien. (main-d'œuvre) | 0.342 | 1899.84 | 649.75 |
| % | % | Frais de chantier des unités d'ouvrage | 2 % | 229494.44 | 4589.89 |
|  |  | Coûts directs |  |  | 234084.33 |
