# Branchement eau potable

- Propriété du fichier: CYPE INGENIEROS, S.A.
- Format: FIEBDC-3/2002
- Zone géographique: Cameroun
- Devise: XAF
- Coûts indirects: 3.00 %
- Frais généraux: 13.00 %
- Bénéfice: 6.00 %
- TVA: 19.25 %

## T Équipements techniques

### TP Installations de distribution de l'eau

#### TPR Branchement

**TPR020** U Branchement eau potable.
Branchement eau potable de 2 m de longueur, qui unit le réseau général de distribution d'eau potable de l'entreprise fournisseur à l'installation générale du bâtiment, continue sur l'ensemble de son parcours, sans liaisons ou raccords intermédiaires non accessibles, formé de tube en polyéthylène PE 100, de 32 mm de diamètre extérieur, PN=10 atm et 2 mm d'épaisseur, placé sur un lit de sable de 15 cm d'épaisseur, dans le fond de la tranchée préalablement excavée, dûment compactée et nivelée avec une pilonneuse vibrante à guidage manuel, remblai latéral compacté et remblai postérieur du même sable jusqu'à 10 cm au-dessus de la génératrice supérieure du tuyau; collier de prise en charge placé sur le réseau général de distribution servant à relier l'arrivée au réseau; vanne à sphère de de diamètre avec carré de manoeuvre mise en place par liaison, située à côté du bâtiment, en dehors des limites de la propriété, placée dans un regard préfabriquée de polypropylène de 30x30x30 cm, placée sur un dallage en béton massif BCN: CPJ-CEM II/A 32,5 - P - B 20 - 15/25 - E: 1 - NA - P 18-305 de 15 cm d'épaisseur. Comprend le béton plein BCN: CPJ-CEM II/A 32,5 - P - B 20 - 15/25 - E: 1 - NA - P 18-305 pour le repositionnement postérieur avec du sol existant, les accessoires et les pièces spéciales.
Critère d'évaluation économique: Le prix ne comprend ni l'excavation ni le remblai proprement dit.
Inclut: Implantation du parcours de l'arrivée, en coordination avec les autres installations ou éléments qui pourraient interférer. Rupture du revêtement avec compresseur. Suppression des terres lâches du fond de l'excavation. Coulage et compactage du béton pour la réalisation du dallage. Mise en place du regard préfabriqué. Déversement du sable dans le fond de la tranchée. Mise en place de la tuyauterie. Montage de la vanne d'isolement. Mise en place du couvercle. Exécution du remblai enveloppe. Raccordement du branchement au réseau communal. Repositionnement de la chaussée.
Critère pour le métré: Nombre d'unités prévues, selon documentation graphique du Projet.
Critère pour le mémoire: On mesurera le nombre d'unités réellement exécutées selon les spécifications du Projet.

| Code | U | Désignation | Quantité | Prix | Montant |
|---|---|---|---|---|---|
| mt10hmf040qaeg | m³ | Béton non armé prêt à l'emploi BCN: CPJ-CEM II/A 32,5 - P - B 20 - 15/25 - E: 1 - NA - P 18-305. (matériau) | 0.231 | 66797.74 | 15430.28 |
| mt01ara010a | m³ | Sable avec granulométrie de 0 à 5 mm de diamètre, propre. (matériau) | 0.224 | 9398.95 | 2105.36 |
| mt37www105q | U | Collier de prise en charge en fonte ductile avec recouvrement de résine époxy, pour tubes en polyéthylène ou en PVC de 110 mm de diamètre extérieur, avec prise pour connexion filetée de 1" de diamètre, PN=16 atm, avec joints élastiques en EPDM. (matériau) | 1.000 | 78646.58 | 78646.58 |
| mt37tpa011c | m | Arrivée en polyéthylène PE 100, de 32 mm de diamètre extérieur, PN=10 atm et 2 mm d'épaisseur, selon NF EN 12201-2, y compris accessoires de connexion et pièces spéciales. (matériau) | 2.000 | 1002.86 | 2005.72 |
| mt11arp100a | U | Regard en polypropylène, 30x30x30 cm. (matériau) | 1.000 | 42859.91 | 42859.91 |
| mt11arp050c | U | Couvercle en PVC, pour regard de plomberie de 30x30 cm, avec fermeture hermétique au passage des odeurs méphitiques. (matériau) | 1.000 | 26223.77 | 26223.77 |
| mt37sve030d | U | Vanne à sphère en laiton nickelé à visser de 1", avec carré de manoeuvre. (matériau) | 1.000 | 13120.51 | 13120.51 |
| mq05pdm010a | h | Compresseur portable électrique 2 m³/min de débit. (matériel) | 0.487 | 2065.74 | 1006.02 |
| mq05mai030 | h | Marteau pneumatique. (matériel) | 0.487 | 2212.13 | 1077.31 |
| mq02rop020 | h | Pilonneuse vibrante à guidage manuel, de 80 kg, avec plaque de 30x30 cm. (matériel) | 0.456 | 1897.66 | 865.33 |
| au00auh040 |  | Vibreur de béton, électrique. | 1.000 | 0.00 | 0.00 |
| mo020 | h | Compagnon professionnel III/CP2 construction. (main-d'œuvre) | 1.130 | 1770.99 | 2001.22 |
| mo113 | h | Ouvrier d'exécution I/OE1 construction. (main-d'œuvre) | 0.963 | 1092.56 | 1052.14 |
| mo008 | h | Compagnon professionnel III/CP2 plombier. (main-d'œuvre) | 0.813 | 1819.81 | 1479.51 |
| mo107 | h | Ouvrier professionnel II/OP plombier. (main-d'œuvre) | 0.813 | 1133.30 | 921.37 |
| % | % | Frais de chantier des unités d'ouvrage | 4 % | 188795.03 | 7551.80 |
|  |  | Coûts directs |  |  | 196346.83 |
