# Clapet de non retour de sécurité

- Propriété du fichier: CYPE INGENIEROS, S.A.
- Format: FIEBDC-3/2002
- Zone géographique: Cameroun
- Devise: XAF
- Coûts indirects: 3.00 %
- Frais généraux: 13.00 %
- Bénéfice: 6.00 %
- TVA: 19.25 %

## T Équipements techniques

### TQ Installations d'évacuation des eaux usées

#### TQO Collecteurs suspendus

**TQO010** U Clapet de non retour de sécurité.
Clapet de non retour en PVC, de 160 mm de diamètre, avec double battant métallique, blocage manuel, joint à une lèvre et révision par la partie supérieure, mis en place entre le collecteur de sortie et l'arrivée.
Inclut: Montage, connexion et contrôle de son bon fonctionnement.
Critère pour le métré: Nombre d'unités prévues, selon documentation graphique du Projet.
Critère pour le mémoire: On mesurera le nombre d'unités réellement exécutées selon les spécifications du Projet.

| Code | U | Désignation | Quantité | Prix | Montant |
|---|---|---|---|---|---|
| mt11pvj030cg | U | Clapet de non retour en PVC, de 160 mm de diamètre, avec double battant métallique, blocage manuel, joint à une lèvre et révision par la partie supérieure. (matériau) | 1.000 | 429561.50 | 429561.50 |
| mo008 | h | Compagnon professionnel III/CP2 plombier. (main-d'œuvre) | 0.556 | 1775.06 | 986.93 |
| % | % | Frais de chantier des unités d'ouvrage | 2 % | 430548.43 | 8610.97 |
|  |  | Coûts directs |  |  | 439159.40 |
