# Siphon en ligne

- Propriété du fichier: CYPE INGENIEROS, S.A.
- Format: FIEBDC-3/2002
- Zone géographique: Cameroun
- Devise: XAF
- Coûts indirects: 3.00 %
- Frais généraux: 13.00 %
- Bénéfice: 6.00 %
- TVA: 19.25 %

## T Équipements techniques

### TQ Installations d'évacuation des eaux usées

#### TQO Collecteurs suspendus

**TQO020** U Siphon en ligne.
Siphon en ligne en PVC, couleur grise, démontable, avec assemblage mâle/femelle, de 200 mm de diamètre, mis en place entre le collecteur de sortie et l'arrivée.
Inclut: Montage, connexion et contrôle de son bon fonctionnement.
Critère pour le métré: Nombre d'unités prévues, selon documentation graphique du Projet.
Critère pour le mémoire: On mesurera le nombre d'unités réellement exécutées selon les spécifications du Projet.

| Code | U | Désignation | Quantité | Prix | Montant |
|---|---|---|---|---|---|
| mt11var120h | U | Siphon en ligne en PVC, couleur grise, démontable, avec assemblage mâle/femelle, de 200 mm de diamètre. (matériau) | 1.000 | 117069.80 | 117069.80 |
| mo008 | h | Compagnon professionnel III/CP2 plombier. (main-d'œuvre) | 0.618 | 1775.06 | 1096.99 |
| % | % | Frais de chantier des unités d'ouvrage | 2 % | 118166.79 | 2363.34 |
|  |  | Coûts directs |  |  | 120530.13 |
