# Caniveau pour douche sans bac

- Propriété du fichier: CYPE INGENIEROS, S.A.
- Format: FIEBDC-3/2002
- Zone géographique: Cameroun
- Devise: XAF
- Coûts indirects: 3.00 %
- Frais généraux: 13.00 %
- Bénéfice: 6.00 %
- TVA: 19.25 %

## T Équipements techniques

### TQ Installations d'évacuation des eaux usées

#### TQV Dérivations individuelles

**TQV070** U Caniveau pour douche sans bac.
Caniveau en acier inoxydable de 50 mm de largeur et 850 mm de longueur, avec siphon extractible et clapet d'aération en ABS à sortie horizontale en ABS de 40 mm de diamètre et 69 mm de hauteur, et grille en acier inoxydable, pour l'évacuation d'une douche sans bac.
Inclut: Montage, connexion et contrôle de son bon fonctionnement.
Critère pour le métré: Nombre d'unités prévues, selon documentation graphique du Projet.
Critère pour le mémoire: On mesurera le nombre d'unités réellement exécutées selon les spécifications du Projet.

| Code | U | Désignation | Quantité | Prix | Montant |
|---|---|---|---|---|---|
| mt15rej030qkfs | U | Caniveau en acier inoxydable de 50 mm de largeur et 850 mm de longueur, avec siphon extractible et clapet d'aération en ABS à sortie horizontale en ABS de 40 mm de diamètre et 69 mm de hauteur, et grille en acier inoxydable, pour douche sans bac. (matériau) | 1.000 | 385481.49 | 385481.49 |
| mo008 | h | Compagnon professionnel III/CP2 plombier. (main-d'œuvre) | 0.184 | 1775.06 | 326.61 |
| mo107 | h | Ouvrier professionnel II/OP plombier. (main-d'œuvre) | 0.092 | 1105.43 | 101.70 |
| % | % | Frais de chantier des unités d'ouvrage | 2 % | 385909.80 | 7718.20 |
|  |  | Coûts directs |  |  | 393628.00 |
