# Clapet d'aération

- Propriété du fichier: CYPE INGENIEROS, S.A.
- Format: FIEBDC-3/2002
- Zone géographique: Cameroun
- Devise: XAF
- Coûts indirects: 3.00 %
- Frais généraux: 13.00 %
- Bénéfice: 6.00 %
- TVA: 19.25 %

## T Équipements techniques

### TQ Installations d'évacuation des eaux usées

#### TQV Dérivations individuelles

**TQV040** U Clapet d'aération.
Clapet d'aération en PVC, de 40 mm de diamètre, mise en place via union collée avec adhésif. Comprend le liquide nettoyeur et l'adhésif pour les tubes et les accessoires de PVC.
Inclut: Montage, connexion et contrôle de son bon fonctionnement.
Critère pour le métré: Nombre d'unités prévues, selon documentation graphique du Projet.
Critère pour le mémoire: On mesurera le nombre d'unités réellement exécutées selon les spécifications du Projet.

| Code | U | Désignation | Quantité | Prix | Montant |
|---|---|---|---|---|---|
| mt36vpn010a | U | Clapet d'aération en PVC, de 40 mm de diamètre. (matériau) | 1.000 | 10695.27 | 10695.27 |
| mt11var009 | l | Liquide nettoyeur pour collage par adhésif de tubes et accessoires en PVC. (matériau) | 0.004 | 32013.85 | 128.06 |
| mt11var010 | l | Adhésif pour tubes et accessoires en PVC. (matériau) | 0.002 | 40800.63 | 81.60 |
| mo008 | h | Compagnon professionnel III/CP2 plombier. (main-d'œuvre) | 0.246 | 1775.06 | 436.66 |
| mo107 | h | Ouvrier professionnel II/OP plombier. (main-d'œuvre) | 0.246 | 1105.43 | 271.94 |
| % | % | Frais de chantier des unités d'ouvrage | 2 % | 11613.53 | 232.27 |
|  |  | Coûts directs |  |  | 11845.80 |
