# Repositionnement des installations

- Propriété du fichier: CYPE INGENIEROS, S.A.
- Format: FIEBDC-3/2002
- Zone géographique: Cameroun
- Devise: XAF
- Coûts indirects: 3.00 %
- Frais généraux: 13.00 %
- Bénéfice: 6.00 %
- TVA: 19.25 %

## T Équipements techniques

### TR Réparations

#### TRR Repositionnements

**TRR010** m² Repositionnement des installations.
Répercussion par m² de surface réhabilitée d'ouvrage, du repositionnement de l'infrastructure commune des télécommunications (ICT) constituée de: arrivée, canalisations et registre de lien, enceintes, canalisations et registres principaux et secondaires, registres de fin de réseau, canalisation intérieure d'utilisateur, registres de passage et registres de prise existante, en bâtiment collectif, avec un degré de complexité moyen.
Critère d'évaluation économique: Le prix comprend le repositionnement des éléments et les accessoires affectés par l'intervention.
Inclut: Travaux de repositionnement. Montage, connexion et contrôle de son bon fonctionnement.
Critère pour le métré: Surface construite, mesurée selon documentation graphique du Projet.
Critère pour le mémoire: On mesurera la surface réellement exécutée selon les spécifications du Projet.

| Code | U | Désignation | Quantité | Prix | Montant |
|---|---|---|---|---|---|
| mo001 | h | Compagnon professionnel III/CP2 installateur en télécommunications. (main-d'œuvre) | 0.024 | 1819.81 | 43.68 |
| mo056 | h | Ouvrier professionnel II/OP installateur en télécommunications. (main-d'œuvre) | 0.061 | 1133.30 | 69.13 |
| % | % | Frais de chantier des unités d'ouvrage | 2 % | 112.81 | 2.26 |
|  |  | Coûts directs |  |  | 115.07 |
