# Source d'alimentation

- Propriété du fichier: CYPE INGENIEROS, S.A.
- Format: FIEBDC-3/2002
- Zone géographique: Cameroun
- Devise: XAF
- Coûts indirects: 3.00 %
- Frais généraux: 13.00 %
- Bénéfice: 6.00 %
- TVA: 19.25 %

## T Équipements techniques

### TS Systèmes de sécurité

#### TSL Sources d'alimentation

**TSL010** U Source d'alimentation.
Source d'alimentation, sortie de 1 A à 12 V, avec espace pour batterie de 12 V et 7 Ah, de 240x345x79 mm.
Critère d'évaluation économique: Le prix ne comprend pas la batterie.
Inclut: Implantation. Fixation au parement. Montage, connexion et contrôle de son bon fonctionnement.
Critère pour le métré: Nombre d'unités prévues, selon documentation graphique du Projet.
Critère pour le mémoire: On mesurera le nombre d'unités réellement exécutées selon les spécifications du Projet.

| Code | U | Désignation | Quantité | Prix | Montant |
|---|---|---|---|---|---|
| mt41ing140a | U | Source d'alimentation, sortie de 1 A à 12 V, avec espace pour batterie de 12 V et 7 Ah, de 240x345x79 mm. (matériau) | 1.000 | 103872.84 | 103872.84 |
| mo006 | h | Compagnon professionnel III/CP2 installateur de réseaux et d'équipements de détection et de sécurité. (main-d'œuvre) | 0.061 | 1819.81 | 111.01 |
| mo105 | h | Ouvrier professionnel II/OP installateur de réseaux et d'équipements de détection et de sécurité. (main-d'œuvre) | 0.061 | 1133.30 | 69.13 |
| % | % | Frais de chantier des unités d'ouvrage | 2 % | 104052.98 | 2081.06 |
|  |  | Coûts directs |  |  | 106134.04 |
