# Mât pour fixation d'antennes

- Propriété du fichier: CYPE INGENIEROS, S.A.
- Format: FIEBDC-3/2002
- Zone géographique: Cameroun
- Devise: XAF
- Coûts indirects: 3.00 %
- Frais généraux: 13.00 %
- Bénéfice: 6.00 %
- TVA: 19.25 %

## T Équipements techniques

### TT Installations de télécommunication

#### TTX Réseaux de câbles co-axiaux

**TTX030** U Mât pour fixation d'antennes.
Mât pour fixation de 1 antenne, de tube en acier avec traitement anticorrosion, de 5 m de hauteur, 40 mm de diamètre et 2 mm d'épaisseur. Comprend le groupe de vents pour fixation du mât, les ancrages et les accessoires nécessaires pour être correctement installée.
Inclut: Implantation. Montage.
Critère pour le métré: Nombre d'unités prévues, selon documentation graphique du Projet.
Critère pour le mémoire: On mesurera le nombre d'unités réellement exécutées selon les spécifications du Projet.

| Code | U | Désignation | Quantité | Prix | Montant |
|---|---|---|---|---|---|
| mt40saf010ev | U | Mât pour fixation d'antennes, en tube d'acier avec traitement anticorrosion, de 2,5 m de hauteur, 40 mm de diamètre et 2 mm d'épaisseur, assemblage par emboîtement. Comprend les accessoires. (matériau) | 2.000 | 16187.43 | 32374.86 |
| mt40saf011r | U | Crochets d'accroche à l'ouvrage en L pour mât, pour mise en place en surface, de 500 mm de longueur et 4 mm d'épaisseur, avec collier. (matériau) | 2.000 | 6673.18 | 13346.36 |
| mt40saf050a | m | Câble en acier de 2 mm de diamètre, pour groupes de vent de fixation de mât. Comprend la plaque base, les ferrures et les tendeurs. (matériau) | 9.000 | 1240.11 | 11160.99 |
| mo001 | h | Compagnon professionnel III/CP2 installateur en télécommunications. (main-d'œuvre) | 2.076 | 1775.06 | 3685.02 |
| mo056 | h | Ouvrier professionnel II/OP installateur en télécommunications. (main-d'œuvre) | 2.076 | 1105.43 | 2294.87 |
| % | % | Frais de chantier des unités d'ouvrage | 2 % | 62862.10 | 1257.24 |
|  |  | Coûts directs |  |  | 64119.34 |
