# Mât pour fixation d'antennes

- Propriété du fichier: CYPE INGENIEROS, S.A.
- Format: FIEBDC-3/2002
- Zone géographique: Cameroun
- Devise: XAF
- Coûts indirects: 3.00 %
- Frais généraux: 13.00 %
- Bénéfice: 6.00 %
- TVA: 19.25 %

## T Équipements techniques

### TT Installations de télécommunication

#### TTX Réseaux de câbles co-axiaux

**TTX030** U Mât pour fixation d'antennes.
Mât pour fixation de 2 antennes, de tube en acier avec traitement anticorrosion, de 4,15 m de hauteur, 35 mm de diamètre et 1,5 mm d'épaisseur. Comprend, les ancrages et les accessoires nécessaires pour être correctement installée.
Inclut: Implantation. Montage.
Critère pour le métré: Nombre d'unités prévues, selon documentation graphique du Projet.
Critère pour le mémoire: On mesurera le nombre d'unités réellement exécutées selon les spécifications du Projet.

| Code | U | Désignation | Quantité | Prix | Montant |
|---|---|---|---|---|---|
| mt40saf010dl | U | Mât pour fixation d'antennes, en tube d'acier avec traitement anticorrosion, de 2,5 m de hauteur, 35 mm de diamètre et 1,5 mm d'épaisseur, assemblage par emboîtement. Comprend les accessoires. (matériau) | 1.000 | 16154.39 | 16154.39 |
| mt40saf010aj | U | Mât pour fixation d'antennes, en tube d'acier avec traitement anticorrosion, de 1,65 m de hauteur, 35 mm de diamètre et 1,5 mm d'épaisseur, assemblage par emboîtement. Comprend les accessoires. (matériau) | 1.000 | 10422.72 | 10422.72 |
| mt40saf011r | U | Crochets d'accroche à l'ouvrage en L pour mât, pour mise en place en surface, de 500 mm de longueur et 4 mm d'épaisseur, avec collier. (matériau) | 2.000 | 6673.18 | 13346.36 |
| mo001 | h | Compagnon professionnel III/CP2 installateur en télécommunications. (main-d'œuvre) | 1.588 | 1775.06 | 2818.80 |
| mo056 | h | Ouvrier professionnel II/OP installateur en télécommunications. (main-d'œuvre) | 1.588 | 1105.43 | 1755.42 |
| % | % | Frais de chantier des unités d'ouvrage | 2 % | 44497.69 | 889.95 |
|  |  | Coûts directs |  |  | 45387.64 |
