# Conduit oblong

- Propriété du fichier: CYPE INGENIEROS, S.A.
- Format: FIEBDC-3/2002
- Zone géographique: Cameroun
- Devise: XAF
- Coûts indirects: 3.00 %
- Frais généraux: 13.00 %
- Bénéfice: 6.00 %
- TVA: 19.25 %

## T Équipements techniques

### TV Climatisation et ventilation

#### TVA Distribution d'air

**TVA110** m Conduit oblong.
Conduit oblong à paroi simple hélicoïdale en acier galvanisé, de 450x100 mm et 0,6 mm d'épaisseur, fourni en tronçons de 3 m, pour les installations de ventilation et de climatisation. Comprend les accessoires de montage et les éléments de fixation.
Inclut: Implantation du parcours des conduits. Marquage et ancrage postérieur des supports des conduites. Montage et fixation des conduits. Contrôle de son bon fonctionnement.
Critère pour le métré: Longueur projetée, selon documentation graphique du Projet, mesurée entre les axes des éléments ou depuis les points à connecter, en décomptant les pièces spéciales.
Critère pour le mémoire: On mesurera la longueur réellement exécutée selon les spécifications du Projet.

| Code | U | Désignation | Quantité | Prix | Montant |
|---|---|---|---|---|---|
| mt42coa100ca | m | Conduit oblong à paroi simple hélicoïdale en acier galvanisé, de 450x100 mm et 0,6 mm d'épaisseur, fourni en tronçons de 3 m, pour les installations de ventilation et de climatisation. (matériau) | 1.050 | 35513.24 | 37288.90 |
| mt42coa190c | U | Répercussion, par m, de produits complémentaires pour fixation de conduits oblongs d'air de 450x100 mm dans les installations de ventilation et de climatisation. (matériau) | 1.000 | 4393.39 | 4393.39 |
| mo013 | h | Compagnon professionnel III/CP2 monteur de conduits métalliques. (main-d'œuvre) | 0.062 | 1775.06 | 110.05 |
| mo084 | h | Ouvrier professionnel II/OP monteur de conduits métalliques. (main-d'œuvre) | 0.062 | 1107.54 | 68.67 |
| % | % | Frais de chantier des unités d'ouvrage | 2 % | 41861.01 | 837.22 |
|  |  | Coûts directs |  |  | 42698.23 |
