# Récupérateur de chaleur et d'humidité air-air, avec pompe à chaleur. Installation dans le sol

- Propriété du fichier: CYPE INGENIEROS, S.A.
- Format: FIEBDC-3/2002
- Zone géographique: Cameroun
- Devise: XAF
- Coûts indirects: 3.00 %
- Frais généraux: 13.00 %
- Bénéfice: 6.00 %
- TVA: 19.25 %

## T Équipements techniques

### TV Climatisation et ventilation

#### TVA Distribution d'air

**TVA370** U Récupérateur de chaleur et d'humidité air-air, avec pompe à chaleur. Installation dans le sol.
Récupérateur de chaleur air-air, avec pompe à chaleur pour gaz R-410A, débit d'air nominal 5200 m³/h, dimensions 1510x3750x1690 mm, poids 1050 kg, pression statique d'air nominale 250 Pa, pression sonore à 1 m 81 dBA, alimentation triphasée à 400 V, efficacité de récupération calorifique 78,1%, puissance calorifique de récupération 53,4 kW, puissance calorifique du compresseur 16,2 kW, puissance calorifique totale 69,6 kW, COP 12 (température de l'air extérieur -10°C avec l'humidité relative du 90% et température ambiante 22°C avec l'humidité relative du 50%), efficacité de récupération frigorifique 77,7%, puissance frigorifique de récupération 12,9 kW, puissance frigorifique du compresseur 21,1 kW, puissance frigorifique totale 34 kW, EER 4,4 (température de l'air extérieur 32°C avec l'humidité relative du 50% et température ambiante 26°C avec l'humidité relative du 50%), avec échangeur rotatif enthalpique en alliage d'aluminium avec traitement hygroscopique, ventilateurs d'aspiration individuelle avec les pales courbées vers l'arrière couplés directement aux moteurs électroniques type EC Inverter, bypass avec moteur d'actionnement du registre par courroie pour changement de mode d'opération de récupération en free-cooling, structure de profilés en aluminium extrudé, panneaux de fermeture en acier prépeint RAL 9002, de 42 mm d'épaisseur, type sandwich, avec joints d'étanchéité spéciaux et isolation en laine minérale, filtre d'air classe F7 à l'entrée d'air extérieur, filtre d'air classe M5 au retour d'air de l'intérieur, accès aux ventilateurs et aux filtres d'air à travers les panneaux d'inspection, possibilité d'accès latéral aux filtres, batteries d'évaporation et de condensation en alliage de cuivre et d'aluminium, compresseur rotatif type EC Inverter, tableau électrique à l'intérieur de l'unité et contrôle à distance modèle RCT pour la régulation de la ventilation et de la température, pour la supervision de l'état des filtres d'air, programmation hebdomadaire, gestion des fonctions de dégivrage et d'antigel pour la section optionnelle avec une batterie à eau et intégration avec BMS via le protocole de communication Modbus et bus de communication RS-485. Installation dans le sol.
Inclut: Implantation. Mise en place et fixation du récupérateur. Connexion et contrôle de son bon fonctionnement.
Critère pour le métré: Nombre d'unités prévues, selon documentation graphique du Projet.
Critère pour le mémoire: On mesurera le nombre d'unités réellement exécutées selon les spécifications du Projet.

| Code | U | Désignation | Quantité | Prix | Montant |
|---|---|---|---|---|---|
| mt42lmf070b | U | Récupérateur de chaleur air-air, avec pompe à chaleur pour gaz R-410A, débit d'air nominal 5200 m³/h, dimensions 1510x3750x1690 mm, poids 1050 kg, pression statique d'air nominale 250 Pa, pression sonore à 1 m 81 dBA, alimentation triphasée à 400 V, efficacité de récupération calorifique 78,1%, puissance calorifique de récupération 53,4 kW, puissance calorifique du compresseur 16,2 kW, puissance calorifique totale 69,6 kW, COP 12 (température de l'air extérieur -10°C avec l'humidité relative du 90% et température ambiante 22°C avec l'humidité relative du 50%), efficacité de récupération frigorifique 77,7%, puissance frigorifique de récupération 12,9 kW, puissance frigorifique du compresseur 21,1 kW, puissance frigorifique totale 34 kW, EER 4,4 (température de l'air extérieur 32°C avec l'humidité relative du 50% et température ambiante 26°C avec l'humidité relative du 50%), avec échangeur rotatif enthalpique en alliage d'aluminium avec traitement hygroscopique, ventilateurs d'aspiration individuelle avec les pales courbées vers l'arrière couplés directement aux moteurs électroniques type EC Inverter, bypass avec moteur d'actionnement du registre par courroie pour changement de mode d'opération de récupération en free-cooling, structure de profilés en aluminium extrudé, panneaux de fermeture en acier prépeint RAL 9002, de 42 mm d'épaisseur, type sandwich, avec joints d'étanchéité spéciaux et isolation en laine minérale, filtre d'air classe F7 à l'entrée d'air extérieur, filtre d'air classe M5 au retour d'air de l'intérieur, accès aux ventilateurs et aux filtres d'air à travers les panneaux d'inspection, possibilité d'accès latéral aux filtres, batteries d'évaporation et de condensation en alliage de cuivre et d'aluminium, compresseur rotatif type EC Inverter, tableau électrique à l'intérieur de l'unité et contrôle à distance modèle RCT pour la régulation de la ventilation et de la température, pour la supervision de l'état des filtres d'air, programmation hebdomadaire, gestion des fonctions de dégivrage et d'antigel pour la section optionnelle avec une batterie à eau et intégration avec BMS via le protocole de communication Modbus et bus de communication RS-485. (matériau) | 1.000 | 44404529.94 | 44404529.94 |
| mo005 | h | Compagnon professionnel III/CP2 installateur de climatisation. (main-d'œuvre) | 2.092 | 1775.06 | 3713.43 |
| mo104 | h | Ouvrier professionnel II/OP installateur de climatisation. (main-d'œuvre) | 2.092 | 1105.43 | 2312.56 |
| % | % | Frais de chantier des unités d'ouvrage | 2 % | 44410555.93 | 888211.12 |
|  |  | Coûts directs |  |  | 45298767.05 |
